# Elt + Datennetz
Angebotsaufforderung (GAEB 90, DA83)
Währung: EUR
Auftraggeber: Brandenburgischer Landesbetrieb für Liegenschaften und Bauen

## Zusätzlicher Text
ALLGEMEINE VORAUSSETZUNGEN UND BEMERKUNGEN ZUM DATENNETZ

I. Generelles
Das vorliegende Leistungsverzeichnis enthält Produkte und Leistungen in
Quantität und Qualität. Das LV ist nach werksvertraglichen
Gesichtspunkten zusammengestellt und resultiert im Wesentlichen aus der
vorliegenden Ausführungsplanung. Es bedarf keiner expliziten Hinweise
auf Lieferung und Installation von Produkten im Leistungstext. Bei
bestimmten Leistungspositionen sind Hinweise auf das Produkt der Planung
vorhanden. Aus diesen Hinweisen ergibt sich keine Pflicht der Bieter,
diese Produkte anzubieten. Ausnahmen davon sind im Leistungstext
explizit erwähnt. Jedoch sind die geforderten Angaben zu Hersteller und
Produkt in jedem Falle einzutragen. Bei frei gelassenen Einträgen droht
Wettbewerbsausschluss wegen formeller Fehler. Im Falle von
Bietertexteintragungen sind für abweichende Produkte aussagefähige
Unterlagen mit dem Angebot abzugeben. Die beschriebenen
Leistungsmerkmale sind einzuhalten.

Produkte die nur zu liefern, also keiner Installation unterliegen sind
im LV-Text explizit gekennzeichnet. Z.B. mit "nur Lieferung". Die
Produkte dieser Leistungspositionen werden gegen Empfangsquittung an den
Nutzer übergeben. Die Quittungen werden im Aufmaß anerkannt.

Der Auftragnehmer erstellt ein vollständig funktionsfähiges Werk, das
alle vertraglich geschuldeten Leistungsmerkmale enthält. Der
Auftraggeber bzw. der durch ihn eingesetzte Bauüberwacher kontrolliert
während der Werksentstehung regelmäßig die qualitätsgerechte Ausführung
der Teilleistungen. Zur Übergabe des Werkes erfolgt eine
Funktionsüberprüfung.

Abweichungen zu den im Vortext genannten Bedingungen sind ausdrücklich
im Langtext der Positionen benannt.

II.Qualifizierung der ausführenden Personen
An der Installation beteiligte Personen des Auftragnehmers haben einen
Teilnehmernachweis einer auf das Produkt bezogenen Installationsschulung
des Herstellers beizubringen. Diese Nachweise sind zum Bauanlauf
vorzulegen. Das Nichtvorhandensein dieser Nachweise führt zum Ausschluss
dieser Personen vom Montageprozess.

Für die gesamte Bauzeit ist ein deutschsprachiger Bauleiter zu benennen,
der an den regelmäßigen Baubesprechungen teilnimmt.

III. Dokumentation, Beschriftung und Bemusterung
Der Auftragnehmer schuldet eine Projektdokumentation in Form von
Revisionsunterlagen, Messprotokollen und technischen
Produktbeschreibungen (keine Werbung und Prospektmaterial). Die Abnahme
des Werkes kann nur erfolgen, wenn die Projektdokumentation als
vollständiges Prüfexemplar spätestens 10 AT vor der geplanten Abnahme
vorgelegt wurde. Die Projektdokumentation ist in jedem Fall
maschinenlesbar vorzulegen (PDF, DWG etc.). Die jeweiligen Formate sind
im Detail mit der Bauherrschaft abzustimmen. Unautorisierte Formate
werden zurückgewiesen.

Der Auftragnehmer ist zur Mitwirkung bei der Erstellung des
Baufortschrittsberichtes verpflichtet. Dazu ist der Bautagesbericht
(arbeitstäglich) zu führen und wöchentlich der Bauüberwachung zur
Kenntnis und Unterschrift vorzulegen.

Die Beschriftung der Installationen erfolgt gemäß Bauherrenvorgabe. Die
Art der Beschriftung und die Vorgehensweise wird mit dem Bauüberwacher
abgestimmt. Die Qualität der Beschriftung wird durch das LV bestimmt.

Ausgewählte Leistungspositionen werden durch den Bauherrn bzw.
Bauüberwacher bemustert. Die Bemusterung erfolgt in der Regel auf der
Baustelle, kann aber abweichend davon in den Räumen des Auftragnehmers
durchgeführt werden. Zu jeder Bemusterung wird eine Niederschrift
angefertigt in der das Produkt eindeutig gekennzeichnet und bei
Erfüllung aller Qualitätsmerkmale freigegeben wird. Messungen an
Datenkabeln (TP- und LWL-Kabel) werden durch eine Test- bzw.
Referenzmessung bemustert. Dazu wird eine vermessene Kabellänge mit
allen Parametern gemessen und der NVP-Wert für die Kabel festgelegt.

IV. Aufmaß und Rechnungen, Haftungsübergang
Grundsätzlich kann der Auftragnehmer Zwischenrechnungen stellen, sobald
eine erhebliche Teil-Bauleistung abgeschlossen wurde. Jeder Rechnung
geht ein Aufmaß, welches gemeinsam mit dem Auftragnehmer und dem
Bauüberwacher auf der Baustelle aufgestellt wird, voraus. Das Aufmaß ist
raumweise zu erstellen. Für Kabel jeder Art ist das kalte Ende des
Kabels für den Raum maßgebend. Rechnungen ohne geprüftes und
freigegebenes Aufmaß werden nicht angenommen bzw. postwendend
zurückgewiesen.

Mit der Bezahlung von Teilrechnungen begründet sich kein Recht auf Begin
von Gewährleistungsansprüchen. Die installierten Teilleistungen
verbleiben bis zur Abnahme im Eigentum des Auftragnehmers.
Haftungsübergang und Gewährleistungsbeginn ist der Zeitpunkt der
Endabnahme des Gesamtwerkes.

V. Nachhaltigkeit und Brandschutz
Es kommen ausschließlich Produkte zur Ausführung, die gemäß BauPVO bzw.
EN 50575 zertifiziert und zugelassen sind. Wegen des Gesamtcharakters
des Gebäudes kommen nur Kabel zur Verwendung, die mindestens den
Eigenschaften B2ca mit den Zusatzkriterien s1, d1 und a1 entsprechen.
Dies gilt für alle Bereiche der Verkabelung.

Die Brandschottung aller Wand- und Deckenöffnungen ist gemäß des
Brandschutzkonzeptes für das Gebäude bzw. der vor Ort geltenden
Brandschutzbestimmungen auszuführen. Grundsätzlich gilt, dass geöffnete
Brandschotts nur mit dem identischen Material verschlossen werden
dürfen. Andernfalls ist beständiges Material vollständig zu entfernen
und das Schott neu auszubauen. Notwendige Überstände sind zu beachten.
Bestandsschutz kann nicht geltend gemacht werden. Brandschotte sind in
geeigneter Art und Weise zu dokumentieren und wird Bestandteil der
Revisionsunterlagen. Die Ausführung der Schottung unterliegt der
Bemusterung.

VI. Normative Verweise und mitgeltende Unterlagen
Alle im Leistungsverzeichnis zitierten Normen, Vorschriften und Gesetze
gelten in der zum Zeitpunkt der Ausschreibung gültigen Fassung.

Vertragsbestandteil wird zum Zeitpunkt der Beauftagung die jeweilige
Planungs- und Montagerichtlinie (PuMRL) des Auftaggebers bzw. des
Nutzers. Insbesondere gelten die für die Montage relevanten Aspekte
dieser Richtlinie. Die PuMRL kann beim Auftaggeber oder Nutzer abgerufen
werden.

VII. Hersteller-Gewährleistung zum Datennetz
Der Autraggeber verlangt vom Auftagnehmer vor der Beauftragung einen
Nachweis über eine 25-jährige Herstellergarantie.
Diese Herstellergarantie ist durch den Bieter bei der Abgabe seines
Gebotes durch eine Errichterzertifizierung zu belegen. Dieses Zertifikat
ist wertungsrelevant. An geeigneter Stelle wird im Leistungsverzeichnis
darauf verwiesen.

VIII. Anordnung und Abrechnung von Stundenlohnarbeiten
Stundenlohnarbeiten werden auf Antrag fu¨r nicht vorhersehbare
Leistungen einschl. tariflicher Zu- und Abschläge, sowie nach
Genehmigung durch die Bauherrschaft ausgefu¨hrt. Hierfu¨r sind im LV
entsprechende Positionen vorgesehen, fu¨r welche das nachfolgend
beschriebene Verfahren gilt.

Die zu erwartenden Mehraufwände sind vom Auftragnehmer abzuschätzen,
kurz zu beschreiben und der Bauherrschaft zur Pru¨fung vorzulegen. Es
ist dabei die notwendige Qualifikationy des ausfu¨hrenden Personals
anzugeben. Der Umfang der im Einzelfall zu erbringenden Leistungen wird
bei der Anordnung durch die Bauherrschaft festgelegt.

Leistungen werden auf Nachweis vergu¨tet, die Stundenlohnzettel sind
wöchentlich einzureichen. Die Dokumentation der erbrachten
Stundenlohnarbeiten erfolgt auf einem Muster, welches von der
Bauherrschaft bereitgestellt wird. Auf Wunsch des Auftragnehmers kann
nach Zustimmung durch die Bauherrschaft auch ein eigenes Dokument
verwendet werden. Dieses ist vor der erstmaligen Einreichung zur
Überpru¨fung vorzulegen und bei Bedarf zu erläutern.

Nicht autorisiert ausgefu¨hrte Leistungen werden nicht vergu¨tet und
laufen Gefahr auf Kosten des Auftragnehmers zuru¨ckgebaut werden zu
mu¨ssen.

IX. Baustelleneinrichtung
Die Baustelleneinrichtung ist durch den Auftragnehmer in der
entsprechenden LV-Position separat zu bepreisen.

Der Auftragnehmer kann in geringem Umfang im Rahmen der örtlichen
Möglichkeiten Material und Werkzeug lagern. Aufenthaltsräume und
Umkleiden sind nicht möglich. Auf Verlangen sind andere als
urspru¨nglich zugewiesene Räume zu nutzen.

Auf dem Gelände des Erfu¨llungsortes stehen eingeschränkt
Parkmöglichkeiten zur Verfu¨gung. Eine Garantie für eine dauerhafte
Parkfläche kann nicht gegeben werden. Auf Verlangen ist der Parkplatz zu
räumen.

Wasser und Strom werden anschlussseitig gestellt. Alle vom Auftragnehmer
benötigten Unterverteilungen der Medien müssen durch diesen selbst
gestellt werden.

X. Entsorgung und Demontage des Altbestands
Die Entsorgung und Demontage des Altbestands ist durch den Auftragnehmer
in der entsprechenden LV-Position separat zu bepreisen.

Der bei den Arbeiten des Auftragnehmers anfallende Schutt (Bauschutt,
Verpackungsmaterial und sonstige Abfälle) ist in Schuttbehältern des
Auftragnehmers zu sammeln. Die Schuttbeseitigung wird vom Auftragnehmer
mehrmals
durchgefu¨hrt. Das Material wird Eigentum des Auftragnehmers. Die Kosten
fu¨r die fachgerechte Entsorgung sind in die entsprechende LV-Position
einzurechnen.

Verschmutzungen und Beschädigungen an Zufahrtsstraßen, Gehwegen,
Parkplätzen und sonstigen Einrichtungen infolge der Bauausfu¨hrungen
sind unverzu¨glich, kostenlos zu beseitigen bzw. instandzusetzen. Die
Kosten hierfür trägt der Auftragnehmer.

XI. Werks- und Montageplanung
Der Auftragnehmer ist entsprechend den Regelungen der VOB zum Anfertigen
und Aufstellen einer Werks- und Montageplanung (WMP) verpflichtet.

Die WMP wird vor Beginn der Installation angefertigt und ist der
Bauherrschaft zur Freigabe vorzulegen. Vor der Freigabe durch die
Bauherrschaft werden keine WMP-relevanten Leistungen ausgefu¨hrt. Im
Übrigen gelten die Festlegungen aus Punkt III. Dokumentation.

## Zusätzlicher Text
Gebäudebeschreibung
Die Bauzeit für diese Baumaßnahme beträgt voraussichtlich ca. 40
Kalenderwochen beginnend mit dem Datum der Beauftragung (geplant in
KW43/2026).

Die Baustelle erstreckt sich über zwei Gebäude, Haus 6 und Haus 6a, auf
dem Gerichts- und Verwaltungs-Campus der von-Schön-Straße in Cottbus.
Beide Häuser sind im Keller und über die Etagen mit einem Übergang
verbunden. Das Haus 6 ist ein Kasernen-Altbau mit Keller und drei
Obergeschossen (EG bis 2. OG). Das Haus 6a ist ein 90er-Jahre-Neubau mit
einer Betonwand-Konstruktion und Pfosten-Riegel-Glasfassade im 2.
Obergeschoss. Das Haus 6a ist teilweise unterkellert mit ebenfalls drei
Obergeschossen.

Die Gerichtssäle befinden sich nur im Haus 6a. Büros und Funktionsräume
befinden sich in beiden Gebäuden.

Im Haus 6 werden zwei neue IT-Räume neu hergestellt. Für diese Räume
sind Bau- und Baunebenleistungen sowie Leistungen für Raumlufttechnik
und Elektrotechnik in größerem Umfang erforderlich. Es werden neue
IT-Verteilerschränke installiert und betriebsfertig angeschlossen.

Für die Ertüchtigung der Büros und Gerichtssäle sind
Anpassungsleistungen an bestehenden Elektro-Unterverteilungen
erforderlich. Ein Großteil der Leistungen sind Verkabelungsarbeiten für
das Datennetz. Die Elektroanschlüsse in Büros und Gerichtssälen werden
ertüchtigt und erweitert.

Alle Installationsleistungen erfolgen unter Aufrechterhaltung des
laufenden Betriebes. Die Baufreimachung erfolgt in enger Abstimmung mit
der Hausleitung des Gerichtes. Es müssen Teilleistungen außerhalb der
Regelarbeitszeit und am Wochenende durch geführt werden.

Nicht mehr erforderliche Teile des bestehenden Datennetzes werden
zurückgebaut und entsorgt.

Es ist davon auszugehen, dass die Bauleistungen in kleinen mehrstufigen
Bauabschnitten erfolgt.
Haus 6a, 4 Etagen (Keller, 3 Etagen mit je zwei Fluren und je Flur zwei
Gangseiten, 3 Foyers mit Gerichtssälen) = 16 Bauabschnitte
Haus 6, 4 Etagen (Keller bis 2.OG, mit je zwei Fluren und je Flur zwei
Gangseiten) = 16 Bauabschnitte. Summe 32 Bauabschnitte. Je Bauabschnitte
1 Woche zuzüglich Vor- und Nachberitung = 40 Wochen.

## Elt + Datennetz
Datum: 22.07.26

### 01 Bau- und Baunebenleistungen KG300

#### 01.01 Demontagen Datenräume 210, 313, 217 (Hs 6)

*Hinweis*
Die auszubauenden Elemente sind von der Baustelle zu
entfernen und werden, mötigenfalls mit Bescheinigung
der Deponie / Entsorgungsunternehmens, entsorgt bzw.
gehen in das Eigentum des Auftragnehmers über.

**01.01.0010 Demontate Innentür ohne Brandschutz**
Demontage Innentür ohne Brandschutz

mit Umfassungszarge und Schwelle. Demontieren aller
Bauelemente aus der Wand, entfernen der Türschwelle und
beseitigung der Bindemittelreste.

Demontiertes Material rückstandsfrei von der Baustelle
entfernen und ordnungsgemäß entsorgen.
Menge: 1,000 St

**01.01.0020 Demontage Trockenbauwand einfache Beplankung**
Demontage Trockenbauwand einfache Beplankung, ohne Fx
und RCx

Trennen der inwändigen elektrischen Anschlüsse
(Lichtschalter, Steckdosen etc.) von den Stromkreisen
im Raum, lösen der vorderen und hinteren Beplankung von
den Trockenbauprofilen, demontieren der Schall- und
Wärmeisolierung, tennen der Wand- und Deckenanschlüsse,
demontieren aller Ständerprofile, demontieren
horizontaler Anschlussprofile.

Demontiertes Material rückstandsfrei von der Baustelle
entfernen und ordnungsgemäß entsorgen.
Menge: 12,000 m²

**01.01.0030 Demontage Einbauküche je lfd. Meter**
Demontage Einbauküche je lfd. Meter

Trennen der möbelinternen elektrischen und sonstigen
Medienanschlüsse (Steckdosen, Wasser und Abwasser etc.)
von den Stromkreisen und Wandanschlüssen im Raum, lösen
der Wandanschlüsse, abhängen von Wandschränken.
Demontieren der Wandverankerungen und beiputzen der
Ankerlöcher.

Bauseits erfolgt die Entnahme aller Schrank- und
Wandschrank-Inhalte.

Demontiertes Material rückstandsfrei von der Baustelle
entfernen und ordnungsgemäß entsorgen.
Menge: 6,000 m

**01.01.0040 Demontage Fußbodenbelag**
Demontage Fußbodenbelag

einschl. Scheuerleiste und Randbereiche. Entfernung des
Untergewebes und Kleberreste vom Rohfußboden.

Demontiertes Material rückstandsfrei von der Baustelle
entfernen und ordnungsgemäß entsorgen.
Menge: 30,000 m²

**01.01.0050 Demontage Wasser- und Abwasserleitungen je Anschluss**
Demontage Wasser- und Abwasserleitungen je Anschluss

Rückbau der Anschlüsse bis zur nächsten Wandrückseite
und sicheres verschließen aller druck- und drucklosen
Medien.

Demontiertes Material rückstandsfrei von der Baustelle
entfernen und ordnungsgemäß entsorgen.
Menge: 2,000 St

**01.01.0060 Demontage Heizkörper und Leitungen**
Demontage Heizkörper und Leitungen

einschl. demontieren der Wandverankerung und beiputzen
der Ankerlöcher.
Rückbau der Anschlüsse Vor- und Rücklauf bis zur
nächsten Wandrückseite und sicheres verschließen aller
Leitungen.

Demontiertes Material rückstandsfrei von der Baustelle
entfernen und ordnungsgemäß entsorgen.
Menge: 6,000 St

**01.01.0070 Demontage Elektroinstallation je 10m² Raumfläche**
Demontage Elektroinstallation je 10m² Raumfläche

demontieren der gesamten Rauminstallation
Elektrotechnik Beleuchtung, Steckdosen, Schalter etc.
Sicher terminieren und markieren der Stromkreise.

Demontiertes Material rückstandsfrei von der Baustelle
entfernen und ordnungsgemäß entsorgen.
Menge: 6,000 St

#### 01.02 Bauleistungen

**01.02.0010 Nichttragende Innenwand in Trockenbau F90 / RC3**
Nichttragende innere Trennwand DIN 4103-1,
Einbaubereich 1 DIN 4103-1 (Bereiche mit geringer
Menschenansammlung), Höhe bis 3 m, Dicke 156 mm,
Feuerwiderstandsklasse F 90 - A DIN 4102-2, mit
einbruchhemmender Wirkung RC3, Anschluss starr mit
Trennstreifen,

Unterkonstruktion aus verzinkten Stahlblechprofilen DIN
EN 14195 und DIN 18182-1, als Doppelständerwerk, CW/UW
50, Ständerachsabstand maximal 225 mm, Dämmschicht aus
Mineralwolle MW DIN EN 13162, Bemessungswert der
Wärmeleitfähigkeit max. 0,040 W/(mK), Dämmschichtdicke
40 mm, Rohdichte 100 kg/m3, in Platten,
Anwendungsgebiet DIN 4108-10 WTR, einlagig, dicht
stoßen, längenspezifischer Strömungswiderstand größer
gleich 5 kPas/m2,

Beplankung beidseitig, aus Gipsplatten DIN 18180 und
DIN EN 520, Feuerschutzplatten Typ DF, 2-lagig,
Plattendicke 12,5 mm, mit zwischenlage 0,5 mm
Stahlblech, befestigen mit Schnellbauschrauben DIN EN
14566 und DIN 18182-2,

Spachtelung Qualitätsstufe Q3.
Menge: 22,000 m²

**01.02.0020 Türöffnung seitl. raumhoch verstärken UA-Profile 50/40/2 B 1000 mm H 2125 mm D 155mm H 3m**
STLB-Bau 2018-4 39
Türöffnung, seitlich raumhoch verstärken, im
Doppelständerwerk, mit Metallständerprofilen UA DIN
18182-1 50/40/2, erhöhter Korrosionsschutz für
Korrosivitätskategorie C1 DIN EN ISO 12944-2,
unbedeutend, mit erwarteter Schutzdauer L DIN EN ISO
12944-5 von 2 bis 5 Jahren, einschl. Boden- und
Deckenanschluss, befestigen mit Winkeln, Dübeln und
Schrauben, Breite Nennmaß Wandöffnung '1000' mm,
Höhe Nennmaß Wandöffnung '2125' mm, Wanddicke 155 mm,
Wandhöhe bis 3 m.
Menge: 2,000 St

**01.02.0030 Außenecke Kantenschutzprofil/Eckschutzschiene nichttragende Trennwand Gipspl. D 12,5mm**
STLB-Bau 2018-4 39
Außenecke, mit Kantenschutzprofil/Eckschutzschiene,
Ausführung an nichttragender innerer Trennwand,
Bekleidung aus Gipsplatten, Bauplatten Typ A, Dicke
12,5 mm, Einfachständerwerk.
Menge: 3,000 m

**01.02.0040 Innenecke nichttragende Trennwand Gipspl. D 12,5mm**
STLB-Bau 2018-4 39
Innenecke,
Ausführung an nichttragender innerer Trennwand,
Bekleidung aus Gipsplatten, Bauplatten Typ A, Dicke
12,5 mm, Einfachständerwerk.
Menge: 3,000 m

**01.02.0050 Innentürelement Drehflügeltür einflg. B 1000 mm H 2125 mm T30 RC3 Maulweite/WD 156 mm Hohlkammerprofil EPDM Höheneinmessung Metalltür vollflächig Stahl Drückergarnitur PZ-Schloss aBD**
Innentürelement aus Türblatt und Zarge, als
Drehflügeltür, einflügelig, mit Anschlagfalz, als
barrierefreie Ausführung DIN 18040, Breite Nennmaß
Wandöffnung '1000' mm,
Höhe Nennmaß Wandöffnung '2125' mm,

bauphysikalische Anforderungen: Feuerwiderstandsklasse
T 30 DIN 4102-5, Einbruchhemmung RC 3 DIN EN 1627,
Bedienungskräfte Klasse 2 DIN EN 12217,
Befestigung an Trockenbauwand,
Ausführung mit Umfassungszarge, 2-teilig, Zarge aus
Stahlblech, Blechdicke 2 mm, Zarge mit
Grundbeschichtung, Grundbeschichtung aus Alkydharz,
Maulweite/Wanddicke '156' mm, Ausführung als Metalltür,
vollflächig, Türflügel aus Stahl, Blechdicke 0,8 mm,
Dichtungsprofil DIN EN 12365-1 als Hohlkammerprofil aus
EPDM (APTK), mit 3D-Aufnahmeelementen, Breite des
Zargenspiegels 30/30 mm Hinterfüllung der Zarge oben
und seitlich mit Mineralwolle, Türschwelle mit
Höheneinmessung, Türblattdicke '40' mm, mit
Drückergarnitur, für PZ-Schloss wie nachstehend im LV
beschrieben, mit Verriegelung, mit Bodendichtung,
absenkbar, vorgerichtet für Schließanlage mit interner
Kabelführung und Kabelübergang. Vorbereitet mit
Türblattkontakt und Riegelkontakt. Kabel mit mindestens
2 m Länge an der Oberkante Türanschlagseite ausgeführt.

Oberfläche der Öffnungsfläche mit Grundbeschichtung,
Grundbeschichtung der Öffnungsfläche aus Alkydharz,
Oberfläche der Schließfläche mit Grundbeschichtung,
Grundbeschichtung der Schließfläche aus Alkydharz, mit
aufgesetzten Bändern, 3 Bänder je Flügel,
Menge: 2,000 St

**01.02.0060 Selbstverriegelndes motorisches Panikschloss für vorstehend beschriebene Drehflügeltür**
selbstverriegelndes motorisches Panikschloss

PZ-Lochung, Entfernungsmaß: 92 mm, Dornmaß: 35 mm
Vierkantnuss: 9 mm, Stulpbreite: 24 mm, Stulplänge: 270
mm
Material Stulp: Edelstahl
Türanschlag: DIN links / rechts verwendbar
Riegelausschuss: 20 mm
Kontaktbelastbarkeit: 24 V DC
geeignete Türausführungen: Profilrahmentüren aus Stahl
oder Aluminium
für Feuer-/Rauchschutztüren zugelassen, nur mit
PR-Modul
geprüft nach  DIN EN 1125, DIN EN 179, DIN EN 14846

Sonstige Ausstattungsmerkmale
mechanische und elektrische Ablaufsicherung,
Überwachungsfunktionen über 5 Mikroschalter,  DCW®-/CAN
Bus-fähig oder analog ansteuerbar, Meldung
Drückerbetätigung/Panikentriegelung,
LED-Zustandsanzeige,  Türoffenüberwachung über
Universal-Steuerfalle, Zylinderkontakt,
Zweipunktverriegelung mit Federvorspannung,
Schlosskasten korrosionsgeschützt

Hersteller / Typ:
'

....................................................'
vom Bieter einzutragen
Menge: 2,000 St

*Hinweis*
Dachdurchführung für Klimaaußengerät

**01.02.0070 Flachdachdurchführung Schwanenhals verzinkt DN100**
Flachdachdurchführung Schwanenhals verzinkt DN100

wärmegedämmt - verzinkt einschl. Dichtung zur
Fußabdichtung der Dachöffnung,
Einbindung in die Dachabdichtung Folienklemmflansch, öl
und bitumenbeständig, geprüft bis 2,5 bar
Druckwasserdichtigkeit, Drehmomentkontrolleinrichtung
UV-Schutz mit umlaufender, unterseitiger Tropfkante und
Verdrehsicherung
einschl. aller Befestigungselemente und Zubehör,
Dichtstoffe und Hilfsmittel
Menge: 2,000 St

**01.02.0080 Dachdurchdringung für Kabel und Leitungen**
Dachdurchdringung für Kabel und Leitungen

Öffnen der Dachhaut einschl. Dämm- und
Isolationsschicht zum Einbau einer Medien- und
Kabeldurchführung DN100 für isolierte
Kältemittelverrohrung mit elektrischen Steuerleitungen.

Kernbohrungen zur Dachdurchdringung ist separat
beschrieben.
Menge: 2,000 St

**01.02.0090 Verschließen Dachdurchdringung für Kabel und Leitungen**
Verschließen Dachdurchdringung für Kabel und Leitungen

Verschließen der vorstehend beschriebenen
Dachdurchdringung einschließlich Wiedereinbau der Dämm-
und Isolationsschicht, andichten und anarbeiten der
Schweißbahn an Medien- und Kabeldurchführung.

Herstellund der Brandschottung von unten ist separat
beschrieben.
Menge: 2,000 St

#### 01.03 Baunebenleistungen

*Hinweis*
Durchbrüche Decken und Wände einschl. Verschluss und
baulicher Brandschutz

**01.03.0010 Bohrungen bis D=30 mm in Wand oder Decke, L=350 mm**
Bohrungen bis D=30 mm in Wand oder Decke bis L=350 mm,
bauwerkschonend herstellen.
Arbeitstäglich provisorisch verschließen und nach
Leitungslegung fachgerecht schließen.
Menge: 65,000 St

**01.03.0020 Deckendurchbruch bis D=50 mm, L=350 mm**
Deckendurchbruch bis D=50 mm bis L=350 mm als
Kernbohrung, Querschnitt ca. 20 cm², bauwerkschonend
herstellen.
Arbeitstäglich provisorisch verschließen und nach
Leitungslegung fachgerecht schließen.
Menge: 10,000 St

**01.03.0030 Deckendurchbruch bis D=100 mm, L=350 mm**
Deckendurchbruch bis D=100 mm bis L=350 mm als
Kernbohrung, Querschnitt ca. 80 cm², bauwerkschonend
herstellen.
Arbeitstäglich provisorisch verschließen und nach
Leitungslegung fachgerecht schließen.
Menge: 14,000 St

**01.03.0040 Wanddurchbruch bis D=50 mm, L=350 mm**
Wanddurchbruch bis D=50 mm bis L=350 mm als
Kernbohrung, Querschnitt ca. 20 cm², bauwerkschonend
herstellen.
Arbeitstäglich provisorisch verschließen und nach
Leitungslegung fachgerecht schließen.
Menge: 75,000 St

**01.03.0050 Wanddurchbruch bis D=100, L=350 mm**
Wanddurchbruch bis D=100 mm bis L=350 mm als
Kernbohrung, Querschnitt ca. 80 cm², bauwerkschonend
herstellen.
Arbeitstäglich provisorisch verschließen und nach
Leitungslegung fachgerecht schließen.
Menge: 41,000 St

*Hinweis*
Brandschotte

Für das gesamte Projekt sind einheitliche Brandschotte
herzustellen. Die Durchbrüche sind zu kennzeichnen und
in einem Brandschutzkataster einschl. Fotodokumentation
zu erfassen.

Hersteller und Typ werden nur in der ersten
Leistungsposition abgefragt.

**01.03.0060 Brandschottung S90, bis 10 cm²**
Brandschottung S90 als Weichschott mit folgenden
Leistungsinhalten:
Abzudichtende Öffnungsfläche bis 10 cm²
Inkl. Brandschutzschild anbringen zur Verhinderung von
Brandübertragung
Geeignet zur Nachbelegung mit Kabeln/Leitungen
Einschließlich Kennzeichnung
Feuerwiderstandsdauer 90 Minuten
In Wänden aus Mauerwerk und in Decken/Wänden aus
Beton/Stahlbeton

Hersteller / Typ:
'

....................................................'
vom Bieter einzutragen
Menge: 15,000 St

**01.03.0070 Brandschottung S90, bis 50 cm²**
Brandschottung S90 als Weichschott mit folgenden
Leistungsinhalten:
Abzudichtende Öffnungsfläche bis 50 cm²
Inkl. Brandschutzschild anbringen zur Verhinderung von
Brandübertragung
Geeignet zur Nachbelegung mit Kabeln/Leitungen
Einschließlich Kennzeichnung
Feuerwiderstandsdauer 90 Minuten
In Wänden aus Mauerwerk und in Decken/Wänden aus
Beton/Stahlbeton
Menge: 25,000 St

**01.03.0080 Brandschottung S90, bis 100 cm²**
Brandschottung S90 als Weichschott mit folgenden
Leistungsinhalten:
Abzudichtende Öffnungsfläche bis 100 cm²
Inkl. Brandschutzschild anbringen zur Verhinderung von
Brandübertragung
Geeignet zur Nachbelegung mit Kabeln/Leitungen
Einschließlich Kennzeichnung
Feuerwiderstandsdauer 90 Minuten
In Wänden aus Mauerwerk und in Decken/Wänden aus
Beton/Stahlbeton
Menge: 17,000 St

*Hinweis*
Unterhangdecken und Trockenbauverkleidungen

**01.03.0090 Trockenbau Decke/Wand (fest) öffnen und schließen**
Trockenbau Decke/Wand (fest) zur Installation von
Kabeltrassen und Verlegung von Daten- und
Elektroleitungen öffnen und nach Abschluss der
notwendigen Arbeiten fachgerecht schließen, Spachteln
und Schleifen und farblich Instandsetzen,
Oberflächenqualität Q3 nach DIN 18180:2014-09.
Menge: 75,000 m²

**01.03.0100 Trockenbau Decke/Wand (geschraubt) öffnen und schließen**
Geschraubte Verkofferung Trockenbau oder aus ähnlichem
Material an Decke/Wand zur Installation von
Kabeltrassen und Verlegung von Daten- und
Elektroleitungen öffnen und nach Abschluss der
notwendigen Arbeiten fachgerecht schließen und farblich
Instandsetzen
Menge: 32,000 m²

**01.03.0110 Trockenbau-Verkofferung bis H=150 mm x B=300 mm, Ton in Ton**
Herstellung einer Trockenbau-Verkofferung bis zu H=150
mm x B=300 mm zum Schutz von Kabeltrassen und
Kabelsteigtrassen

Die Verkofferung ist in geeigneter Weise so
herzustellen, dass die betreffenden Kabeltrassen
dreiseitig vollkommen umschlossen sind und es nicht zu
einer Quetschung der Leitungen kommt.

Nach erfolgter Errichtung der Verkofferung fachgerecht
schließen, Spachteln und Schleifen und farblich in der
Farbe der unterliegenden Wand herrichten,
Oberflächenqualität Q3 nach DIN 18180:2014-09.
Menge: 22,000 m

**01.03.0120 Farbliche Ausbesserung weiß**
Farbliche Ausbesserung von Wänden und Decken in weiß,
passend zum vorhandenen Farbton, Oberfläche mit
Farbanstrich, Putz, Tapete oder aus Gipskarton, zur
Wiederherstellung des Erscheinungsbildes vor den
Arbeiten, Oberflächenqualität Q3 nach DIN
18180:2014-09.
Menge: 160,000 m²

**01.03.0130 Farbliche Ausbesserung Ton in Ton**
Farbliche Ausbesserung von Wänden und Decken in Wand-
bzw. Deckenfarbe des umliegenden Bereichs, passend zum
vorhandenen Farbton, Oberfläche mit Farbanstrich, Putz,
Tapete oder aus Gipskarton, zur Wiederherstellung des
Erscheinungsbildes vor den Arbeiten,
Oberflächenqualität Q3 nach DIN 18180:2014-09.
Menge: 44,000 m²

**01.03.0140 Öffnen und Wiederherstellen von Wandverkleidungen**
Öffnen von vorhandenen Wandverkleidungen jeglicher Art
(z. B. Holz-, Gipskarton-, Metall- oder
Verbundverkleidungen) zur Verlegung von Elektro- und
Datenleitungen sowie zur Montage von Kabeltragsystemen.

Leistungsumfang:
Ortung und Berücksichtigung vorhandener Installationen
und Unterkonstruktionen
Fachgerechtes, zerstörungsarmes Öffnen der
Wandverkleidung unter Minimierung von Beschädigungen
und unter Erhalt der sichtbaren Oberflächen
Ausbau und Zwischenlagerung wiederverwendbarer Bauteile
Anpassung oder teilweise Rückbau von
Unterkonstruktionen (z. B. Lattung, Metallprofile) zur
Aufnahme von Kabeltrassen
Herstellen von notwendigen Öffnungen und Zugängen
Wiederverschließen der Wandverkleidung nach Abschluss
der Installationsarbeiten
Wiederherstellung der Oberfläche in bestehender
Qualität (mindestens optisch gleichwertig)
Entsorgung nicht wiederverwendbarer Materialien

Besondere Anforderungen:
Abstimmung mit Bauherrschaft bei sichtbaren Oberflächen
Schutz von angrenzenden Bauteilen und Nutzungseinheiten
Staub- und erschütterungsarme Ausführung

Einschließlich aller erforderlichen Nebenleistungen,
Befestigungsmaterialien sowie Anpassarbeiten,
Transport, Reinigung sowie fachgerechter Entsorgung.

Vor Beginn der Arbeiten an einer Wandverkleidung ist
mit der Bauherrschaft Rücksprache zur Notwendigkeit und
zum geplanten Vorgehen zu halten. Die Arbeiten bedürfen
der schriftlichen Genehmigung durch die Bauherrschaft.
Menge: 125,000 m²

*Hinweis*
Ableitfähiger FB-Belag im Raum 210
(Messung des FB-Belages unter Punkt 5.1.)

**01.03.0150 Ausgleich von Unebenheiten am FB-Estrich**
Ausgleich von Unebenheiten am FB-Estrich zur
Vorbereitung für die Verlegung von ableitfähigem
FB-Belag.
Menge: 23,000 m²

**01.03.0160 Ableitfähiger Bodenbelag für Technikraum**
Ableitfähiger Bodenbelag Vinyl oder gleichwertig mit
Erdung in Technikräumen auf Estrichfußboden.

Ausgleich von Unebenheiten des Untergrundes. Je ein
Erdungsanschluss für max. 15 m² Fläche an PAS im Raum
gemäß der geltenden Normen und technischen Regeln.

Der Bodenbelag muss dauerhaft elektrisch ableitfähig
sein und den Anforderungen der DIN EN 1081 sowie DIN EN
61340-5-1 entsprechen. Der Ableitwiderstand ist
entsprechend den normativen Vorgaben nachzuweisen und
zu dokumentieren. Der Belag muss geeignet für den
Einsatz in Technik- und Serverräumen sein und eine hohe
mechanische Belastbarkeit sowie Beständigkeit gegenüber
üblicher Beanspruchung in Technikräumen aufweisen.

Leistungsumfang:
Untergrundprüfung nach DIN 18365
Vorbereitung des Untergrundes (z. B. Schleifen,
Spachteln, Grundieren) zur Herstellung eines
verlegereifen Zustandes
Lieferung und Auftrag eines geeigneten leitfähigen
Klebstoffsystems
Einbau von Erdungsmaßnahmen (z. B. Kupferbänder) gemäß
Herstellerangaben und normativen Anforderungen
Fachgerechtes Verlegen des ableitfähigen Bodenbelags
einschließlich Nahtausbildung (verschweißt oder dicht
gestoßen)
Anschluss an vorhandenes Erdungssystem durch eine
Elektrofachkraft (bauseits oder in Abstimmung)
Durchführung und Protokollierung der
Ableitfähigkeitsmessung
-> Messung wird in Leistungspos. 05.01.0010
kalkuliert.

Technische Anforderungen:
Ableitwiderstand: typischerweise 10? bis 10? Ohm
Rutschhemmung: mindestens R9 nach DIN 51130
Nutzschicht für hohe Beanspruchung geeignet
Nicht brennbar (Klasse A1 nach DIN EN 13501-1)

Besondere Anforderungen:
Farbe nach Vorgabe der Bauherrschaft
Oberfläche leicht zu reinigen und für technische Räume
geeignet

Einschließlich aller Nebenleistungen und erforderlichen
Materialien

Eine Materialprobe ist vor dem Einbau zur Bemusterung
vorzulegen.

Hersteller / Typ:
'

....................................................'
vom Bieter einzutragen
Menge: 23,000 m²

*Hinweis*
Estrichbündiger Leitungskanal im Erdgeschoss

**01.03.0170 Herstellen Öffnung im Estrichboden fu¨r Bodentank 200 x 200 x 150 mm³**
Herstellen Öffnung im Estrichboden fu?r Bodentank 200 x
200 x 150 mm³
KG 444
Herstellen Öffnung im Estrichboden fu?r Bodentank
HBT = 200 mm x 200 mm x 150 mm fu?r die Aufnahme von
Bodentank und Anschluss an vorhandene
Unterflurkanalanlage.
Anpassung der ausgebauten Bodentank-Öffnung an neues
Tanksystem, nivelieren auf FB-Ebene, fixieren am
Rohfußboden,
herstellen der Verbindung zur Kanalanlage, abdichten
des
Tankgehäuses zum Fertigfußboden, herstellen der
FB-Applikation
im Tankdeckel (ggf. mit Ersatzmaterial)
Menge: 6,000 St

**01.03.0180 Herstellen Öffnung im Estrichboden für parkettbündigen Leitungskanal**
Herstellen Öffnung im Parkettboden auf Estrichgrund für
parkettbündigen Leitungskanal 200 x 200 x 150 mm³

Breite: mind. 150 mm
min. Kanalhöhe: 40 mm
Menge: 9,000 m

**01.03.0190 Montagefertige Kanaleinheit parkettbündig zur Leitungsführung**
Montagefertige Kanaleinheit parkettbündig zur
Leitungsführung, bestehend aus Systemdeckeln,
Seitenprofilen, Bodenwanne aus Metall und
Bodenbelaganlegeprofilen mit H = 3 mm. Für trockene
Räume im Innenbereich mit trocken gepflegten Fußböden.
Mit allem Systemzubehör für Einbau und Montage. Auch
für feucht gepflegte Böden geeignet. Im Lieferumfang
enthalten sind alle höhennivellierbaren
Befestigungswinkel, Estrichanker und
Deckelstoßdichtungen
Deckel geeignet für Applizierung mit Parkett aus dem
Bestand

Geprüft nach EN 50085-2-2.
Werkstoff: Stahl
Oberfläche: bandverzinkt
Breite: mind. 150 mm
min. Kanalhöhe: 40 mm
Anzahl der Züge: 2
Materialstärke Deckel: 4 mm
Dichtungseinbaumöglichkeit
Montageöffnung: ohne

Hersteller / Typ:
'

....................................................'
vom Bieter einzutragen
Menge: 9,000 m

**01.03.0200 Unterflur-Gerätedose für Installationsgeräte**
Unterflur-Gerätedose für Installationsgeräte mit
Seitenwänden aus Stahlblech. Stufenlose Nivellierung
auf Estrich-/Parkettnennhöhe möglich. Großer Auslass-
und Installationsraum für Leitungen. Estrich kann
bündig an die Estrichabzugskante angearbeitet werden.
Mit schalltechnischer Entkopplungsmöglichkeit nach
Estrichverlegung. Mit Montageschutzdeckel für
Geräteeinsatz der Nenngröße 9. Deckel für Gerätedose
geeignet für Applizierung mit Parkett aus dem Bestand

Systembestandteil nach EN 50085-2-2.
Werkstoff: Stahl
Oberfläche: bandverzinkt
Länge/Breite: 255 mm
Kanalbreite max.: 250 mm
Nivellierbereich: 55 - 80 mm
Einbauöffnung für Einbaueinheit: quadratisch
Nenngröße für Geräteeinbaueinheiten: 9

Hersteller / Typ:
'

....................................................'
vom Bieter einzutragen
Menge: 6,000 St

**01.03.0210 Applikation parkettbündiger Fußbodeneinbaukanal**
Applikation parkettbündiger Fußbodeneinbaukanal mit
Parkett aus dem Bestand.
Menge: 5,000 m²

*Hinweis*
Verkofferung Leitungswege

**01.03.0220 zweiseitige Trockenbauverkofferung vertikal**
zweiseitige Trockenbauverkofferung vertikal
Einhausung vertikaler Kabeltrasse über zwei senkrechte
Seiten in Gipskarton-Trockenbaukoffer nach DIN 4102
maximal F30 oder ohne BS-Anforderung.

Freistehende äußere Kante mit Versteifung als
Edelstahlkante bis in 1,2 m Höhe über FFB.

Oberflächenanstrich weiß.
Menge: 15,000 m²

**01.03.0230 zweiseitige Trockenbauverkofferung vertikal**
zweiseitige Trockenbauverkofferung vertikal
Einhausung vertikaler Kabeltrasse über zwei senkrechte
Seiten in Gipskarton-Trockenbaukoffer nach DIN 4102
maximal F30 oder ohne BS-Anforderung.

Freistehende äußere Kante mit Versteifung als
Edelstahlkante bis in 1,2 m Höhe über FFB.

Oberflächenanstrich weiß.
Menge: 15,000 m²

**01.03.0240 dreiseitige Trockenbauverkofferung vertikal**
dreiseitige Trockenbauverkofferung vertikal
Einhausung vertikaler Kabeltrasse über drei senkrechte
Seiten in Gipskarton-Trockenbaukoffer nach DIN 4102
maximal F30 oder ohne BS-Anforderung.

Beide freistehende äußere Kanten mit Versteifung als
Edelstahlkante bis in 1,2 m Höhe über FFB.

Oberflächenanstrich weiß.
Menge: 10,000 m²

**01.03.0250 Zuschlag für Trockenbauverkofferung vertikal F90**
Zuschlag für Trockenbauverkofferung vertikal F90
zu vorstehend beschriebener Leistungsposition

Feuerwiderstandsklasse F90 gemäß DIN 4102.
Menge: 10,000 m²

**01.03.0260 zweiseitige Trockenbauverkofferung horizontal**
zweiseitige Trockenbauverkofferung horizontal
Einhausung vertikaler Kabeltrasse über zwei waagerechte
Seiten in Gipskarton-Trockenbaukoffer nach DIN 4102
maximal F30 oder ohne BS-Anforderung.

Oberflächenanstrich weiß.
Menge: 30,000 m²

**01.03.0270 dreiseitige Trockenbauverkofferung horizontal**
dreiseitige Trockenbauverkofferung horizontal
Einhausung horizontaler Kabeltrassen über drei
waagerechte Seiten in Gipskarton-Trockenbaukoffer nach
DIN 4102 maximal F30 oder ohne BS-Anforderung.

Oberflächenanstrich weiß.
Menge: 20,000 m²

**01.03.0280 Zuschlag für Trockenbauverkofferung horizontal F90**
Zuschlag für Trockenbauverkofferung horizontal F90
zu vorstehend beschriebener Leistungsposition

Feuerwiderstandsklasse F90 gemäß DIN 4102.
Menge: 20,000 m²

### 02 Elektrotechnik KG440

#### 02.01 Trassierung

*Hinweis*
Trassierung für Kabel und Leitungen

Klein-, Befestigungsmaterial sowie sämtliches Zubehör
(Dübel, Schrauben, Kabelbinder) sind anteilig in den
Positionen zu kalkulieren.

Es sind ausschließlich zugelassene Befestigungssysteme
zu verwenden.

Im Wesentlichen ist Trassierungsmaterial eines
Herstellers zu verwenden. Ausnahmen sind mit der
Bauleitung abzustimmen. Eine Bietertextabfrage erfolgt
in der ersten Leistungsposition.

Richtungsänderungen an Leitungs- und
Brüstungs-/Geräteeinbaukanälen sind ohne Formstücke zu
installieren. Ausnanhmen sind mit der Bauleitung
abzustimmen. Es werden die Kanäle auf Gährung gesägt
und die Schnittkanten mit Acrylfuge verschlossen.

**02.01.0010 Leitungsführungskanal H=20 mm x B=20 mm, Stahlblech**
Elektro-Installationskanal-System Leitungsführungskanal
mit folgenden Merkmalen:
Material: Stahlblech nach DIN EN 50085-1 zur
Leitungsverlegung
Maße: Höhe 20 mm x Breite 20 mm
Inkl. Klammern, Befestigungsmaterial und Zubehör
Kanalunterteil mit vorgestanzter Bodenlochung,
Kanaloberteil wird werkzeuglos aufgerastet
Kupplungen zur Potenzialausgleichsverbindung der
Kanalunterteile sowie zur einfachen und passgenauen
Kanalverbindung
Farbe: weiß lackiert (RAL 9010)
Max. Leitungsbelegung Ø 11 mm - Füllgrad 0.5: 1 Leitung
Zulassungen: EN50085-2-1

Hersteller / Typ:
'

....................................................'
vom Bieter einzutragen
Menge: 10,000 m

**02.01.0020 Leitungsführungskanal H=30 mm x B=45 mm, Stahlblech**
Elektro-Installationskanal-System Leitungsführungskanal
mit folgenden Merkmalen:
Material: Stahlblech nach DIN EN 50085-1 zur
Leitungsverlegung
Maße: Höhe 30 mm x Breite 45 mm
Inkl. Klammern, Befestigungsmaterial und Zubehör
Kanalunterteil mit vorgestanzter Bodenlochung,
Kanaloberteil wird werkzeuglos aufgerastet
Kupplungen zur Potenzialausgleichsverbindung der
Kanalunterteile sowie zur einfachen und passgenauen
Kanalverbindung
Farbe: weiß lackiert (RAL 9010)
Max. Leitungsbelegung Ø 11 mm - Füllgrad 0.5: 4
Leitungen
Zulassungen: EN50085-2-1
Menge: 50,000 m

**02.01.0030 Leitungsführungskanal H=40 mm x B=60 mm, Stahlblech**
Elektro-Installationskanal-System Leitungsführungskanal
mit folgenden Merkmalen:
Material: Stahlblech nach DIN EN 50085-1 zur
Leitungsverlegung
Maße: Höhe 40 mm x Breite 60 mm
Inkl. Klammern, Befestigungsmaterial und Zubehör
Kanalunterteil mit vorgestanzter Bodenlochung,
Kanaloberteil wird werkzeuglos aufgerastet
Kupplungen zur Potenzialausgleichsverbindung der
Kanalunterteile sowie zur einfachen und passgenauen
Kanalverbindung
Trennwandeinbau möglich, Anzahl steckbare Trennwände: 1
Farbe: weiß lackiert (RAL 9010)
Max. Leitungsbelegung Ø 11 mm - Füllgrad 0.5: 7
Leitungen
Zulassungen: EN50085-2-1
Menge: 70,000 m

**02.01.0040 Leitungsführungskanal H=60 mm x B=100 mm, Stahlblech**
Elektro-Installationskanal-System Leitungsführungskanal
mit folgenden Merkmalen:
Material: Stahlblech nach DIN EN 50085-1 zur
Leitungsverlegung
Maße: Höhe 60 mm x Breite 100 mm
Inkl. Klammern, Befestigungsmaterial und Zubehör
Kanalunterteil mit vorgestanzter Bodenlochung,
Kanaloberteil wird werkzeuglos aufgerastet
Kupplungen zur Potenzialausgleichsverbindung der
Kanalunterteile sowie zur einfachen und passgenauen
Kanalverbindung
Trennwandeinbau möglich, Anzahl steckbare Trennwände: 1
Farbe: weiß lackiert (RAL 9010)
Max. Leitungsbelegung Ø 11 mm - Füllgrad 0.5: 21
Leitungen
Zulassungen: EN50085-2-1
Menge: 120,000 m

**02.01.0050 Leitungsführungskanal H=60 mm x B=200 mm, Stahlblech**
Elektro-Installationskanal-System Leitungsführungskanal
mit folgenden Merkmalen:
Material: Stahlblech nach DIN EN 50085-1 zur
Leitungsverlegung
Maße: Höhe 60 mm x Breite 220 mm
Inkl. Klammern, Befestigungsmaterial und Zubehör
Kanalunterteil mit vorgestanzter Bodenlochung,
Kanaloberteil wird werkzeuglos aufgerastet
Kupplungen zur Potenzialausgleichsverbindung der
Kanalunterteile sowie zur einfachen und passgenauen
Kanalverbindung
Trennwandeinbau möglich, Anzahl steckbare Trennwände: 3
Farbe: weiß lackiert (RAL 9010)
Max. Leitungsbelegung Ø 11 mm - Füllgrad 0.5: 41
Leitungen
Zulassungen: EN50085-2-1
Menge: 60,000 m

**02.01.0060 Trennsteg in vorhandenem LF-Kanal nachrüsten**
Trennsteg in vorhandenem Leitungsführungskanal
nachrüsten, passend zum verbauten Kanaltyp. Kanal
öffnen und schließen.

einschließlich allem Zubehör und Befestigungsmaterial.
Menge: 200,000 m

**02.01.0070 Geräteeinbaukanal mit UT+OT, H=70 mm x B=130 mm, Stahlblech**
Elektro-Installationskanal-System für Geräteeinbau mit
folgenden Merkmalen:
Material: Stahlblech nach DIN EN 50085-1 als
Geräteeinbaukanal
Maße: Höhe 70 mm x Breite 130 mm
Inkl. Klammern, Befestigungsmaterial und Zubehör
bestehend aus Oberteil und Unterteil
mit innenliegendem Oberteil Breite 80 mm Stahl in weiß,
Anzahl der einsetzbaren Oberteile: 1
Mit Bodenlochung zur direkten Wandmontage
Mit frontrastendem, werkzeuglosem Geräteeinbau zur
Befestigung von Geräten, Geräteeinbaudosen mit
Schnellbefestigung
Kupplungen zum Potenzialausgleich sowie zur
Kanalverbindung sowie Trennwände und
Leitungsrückhalteklammern sind anteilig mit
einzukalkulieren
Stanzpfeife zur Trennwandmontage, Anzahl steckbare
Trennwände: 1
Kanalverbindung: Extra Kupplungen
Mit Schutzfolie
Farbe: weiß pulverbeschichtet (RAL 9010)
Max. Leitungsbelegung Ø 11 mm - Füllgrad 0.5 mit/ohne
Geräteeinbau: 18/32 Leitungen
Zulassungen: EN50085-2-1

Hersteller / Typ:
'

....................................................'
vom Bieter einzutragen
Menge: 110,000 m

**02.01.0080 Kanal-Endstück aus Stahlblech, für Kanäle bis 170 mm**
Endstück schnittkaschierend zu
Elektroinstallationskanal
70x170mm
Oberteil 80mm
Endstück als Formteil zu Brüstungskanal.
Passend zum angebotenen Kanal.

Kanalhöhe: 70 mm
Kanalbreite: 170 mm
Farbe: weiß
Werkstoff: Stahlblech
Halogenfrei: ja
Kanalverbindung: keine Kupplung
Mit Schutzfolie: nein
Oberfläche: pulverbeschichtet

Hersteller / Typ:
'

....................................................'
vom Bieter einzutragen
Menge: 12,000 St

**02.01.0090 Mittlere C-Profilschiene**
Mittlere C-Profilschiene mit folgenden Merkmalen:
Zur Kabelverlegung
In Verbindung mit Bügelschellen mit Hammerkopf-Fuß
Auch verwendbar als Abhängekonstruktion für
Kabeltragsysteme
Material: Stahl
Oberfläche: tauchfeuerverzinkt
Abmessung BxH: 35 x 18 mm
Materialstärke: 1,75 mm
Länge: 500 mm
Schlitzweite: 17 mm

Die Profilschiene kann auch in Teilstücke getrennt und
verlegt/montiert werden.

Hersteller / Typ:
'

....................................................'
vom Bieter einzutragen
Menge: 75,000 St

**02.01.0100 Bügelschelle 1-fach, 16 - 22 mm**
Passend zu allen C-Profilschienen mit 16 - 17 mm
Schlitzweite;
Schelle und Schraube aus Stahl verzinkt;
Druckwanne aus Kunststoff, halogenfrei.

Hersteller / Typ:
'

....................................................'
vom Bieter einzutragen
Menge: 95,000 St

**02.01.0110 Bügelschelle 1-fach, 34 - 40 mm**
Passend zu allen C-Profilschienen mit 16 - 17 mm
Schlitzweite;
Schelle und Schraube aus Stahl verzinkt;
Druckwanne aus Kunststoff, halogenfrei.
Menge: 45,000 St

*Hinweis*
Kabelrinnen
sind ohne Formstücke zu installieren, geschrittene
Enden und Flächen sind mit Kantenschutz zu versehen.

**02.01.0120 Kabelrinne 100 mm mit Trennsteg**
Kabelrinne mit folgenden Merkmalen:
Maße: 60 mm x 100 mm
Nach DIN EN 61537 VDE-zertifiziert
Werkzeuglose oder werkzeugarme Verbindung
Inklusive erforderlicher Verbindungsbauteile zur
Installation
Potentialausgleich nach DIN EN 61537
Korrosionsschutz: bandverzinkt nach DIN EN 10346
Stahlblechstärke: mindestens 0,75 mm
Seitenhöhe: 60 mm
Breite: 100 mm
Länge: mindestens 3000 mm
Tragfähigkeit: 0,9 kN/m bei Stützabstand 1,5 m
Trennsteg zur getrennten Verlegung von Daten- und
Elektroleitungen
Formteile

Hersteller / Typ:
'

....................................................'
vom Bieter einzutragen
Menge: 110,000 m

**02.01.0130 Kabelrinne 200 mm mit Trennsteg**
Kabelrinne mit folgenden Merkmalen:
Maße: 100 mm x 200 mm
Nach DIN EN 61537 VDE-zertifiziert
Werkzeuglose oder werkzeugarme Verbindung
Inklusive erforderlicher Verbindungsbauteile zur
Installation
Potentialausgleich nach DIN EN 61537
Korrosionsschutz: bandverzinkt nach DIN EN 10346
Stahlblechstärke: mindestens 1,00 mm
Seitenhöhe: 100 mm
Breite: 200 mm
Länge: mindestens 3000 mm
Tragfähigkeit: 2,0 kN/m bei Stützabstand 1,5 m
Trennsteg zur getrennten Verlegung von Daten- und
Elektroleitungen
Formteile
Menge: 45,000 m

**02.01.0140 Kabelrinne 300 mm mit Trennsteg**
Kabelrinne mit folgenden Merkmalen:
100 mm x 300 mm
Nach DIN EN 61537 VDE-zertifiziert
Werkzeuglose oder werkzeugarme Verbindung
Inklusive erforderlicher Verbindungsbauteile zur
Installation
Potentialausgleich nach DIN EN 61537
Korrosionsschutz: bandverzinkt nach DIN EN 10346
Stahlblechstärke: mindestens 1,00 mm
Seitenhöhe: 100 mm
Breite: 300 mm
Länge: mindestens 3000 mm
Tragfähigkeit: 1,8 kN/m bei Stützabstand 1,5 m
Trennsteg zur getrennten Verlegung von Daten- und
Elektroleitungen
Formteile
Menge: 30,000 m

**02.01.0150 Hängestiel Stahl feuerverzinkt H-Profil 80 mm bis 3 kN**
Hängestiel Stahl feuerverzinkt H-Profil 80 mm bis 3 kN
Boden und Deckenbefestigung, Länge bis 500 mm, Stiel
für Ausleger für Kabelrinne, aus feuerverzinktem Stahl
DIN EN ISO 1461, Dicke 1,5 mm, als H-Profil 80 mm,
Tragfähigkeit bis 3 kN, an Boden oder Decke befestigen
mit bauaufsichtlich zugelassenen Dübeln, mit
angeschweißter Kopfplatte

Hersteller / Typ:
'

....................................................'
vom Bieter einzutragen
Menge: 90,000 St

**02.01.0160 Wand-/Stielausleger, Stahl feuerverzinkt, L 100 mm bis 3 kN**
Wand-/Stielausleger, Stahl feuerverzinkt, L 100 mm bis
3 kN
Ausleger für Kabelrinne, aus feuerverzinktem Stahl DIN
EN ISO 1461, mit angeschweißter Kopfplatte,
Tragfähigkeit bis 3 kN, Länge 100 mm, an Wand oder
Hängestiel mit bauaufsichtlich zugelassenen Dübeln
befestigen,
Menge: 45,000 St

**02.01.0170 Wand-/Stielausleger, Stahl feuerverzinkt, L 200 mm bis 3 kN**
Wand-/Stielausleger, Stahl feuerverzinkt, L 200 mm bis
3 kN
Ausleger für Kabelrinne, aus feuerverzinktem Stahl DIN
EN ISO 1461, mit angeschweißter Kopfplatte,
Tragfähigkeit bis 3 kN, Länge 200 mm, an Wand oder
Hängestiel mit bauaufsichtlich zugelassenen Dübeln
befestigen,
Menge: 75,000 St

**02.01.0180 Wand-/Stielausleger, Stahl feuerverzinkt, L 300 mm bis 3 kN**
Wand-/Stielausleger, Stahl feuerverzinkt, L 300 mm bis
3 kN
Ausleger für Kabelrinne, aus feuerverzinktem Stahl DIN
EN ISO 1461, mit angeschweißter Kopfplatte,
Tragfähigkeit bis 3 kN, Länge 300 mm, an Wand oder
Hängestiel mit bauaufsichtlich zugelassenen Dübeln
befestigen
Menge: 50,000 St

**02.01.0190 Sammelhalter für 15 Leitungen, Stahl**
Sammelhalterung für allgemeine Anwendung mit folgenden
Merkmalen:
Werkstoff: Stahl, verzinkt
Für max. 15 Leitungen NYM 3 x 1,5 mm²
Geeignet für Wand- und Deckenmontage

Hersteller / Typ:
'

....................................................'
vom Bieter einzutragen
Menge: 150,000 St

**02.01.0200 Sammelhalter für 30 Leitungen, Stahl**
Sammelhalterung für allgemeine Anwendung mit folgenden
Merkmalen:
Werkstoff: Stahl, verzinkt
Für max. 30 Leitungen NYM 3 x 1,5 mm²
Geeignet für Wand- und Deckenmontage
Menge: 50,000 St

**02.01.0210 Sammelhalter für 70 Leitungen, Stahl**
Sammelhalterung für allgemeine Anwendung mit folgenden
Merkmalen:
Werkstoff: Stahl, verzinkt
Für max. 70 Leitungen NYM 3 x 1,5 mm²
Geeignet für Wand- und Deckenmontage
Menge: 40,000 St

**02.01.0220 Starres Metall-Panzerrohr, Stahl, iD 16 mm**
Starres Metall-Panzerrohr, Stahl, iD 16 mm
für mittlere Druckfestigkeit mit einseitig angeformter
Muffe FPKU-EM-F für AP-Installation in offener
Verlegung, einschl. allem erforderlichen Zubehör und
Befestigungsmaterial

Hersteller / Typ:
'

....................................................'
vom Bieter einzutragen
Menge: 75,000 m

**02.01.0230 Starres Metall-Panzerrohr, Stahl, iD 24 mm**
Starres Metall-Panzerrohr, Stahl, iD 24 mm
für mittlere Druckfestigkeit mit einseitig angeformter
Muffe FPKU-EM-F für AP-Installation in offener
Verlegung, einschl. allem erforderlichen Zubehör und
Befestigungsmaterial

'

....................................................'
Menge: 75,000 m

**02.01.0240 Verlegeschlitze bis 15 mm Tiefe in Mauerwerk**
Horizontale oder vertikale Verlegeschlitze zur
Unterputz-Verlegung von Strom- oder Datenkabeln mit
folgenden Anforderungen:
Gemäß DIN EN 1996-1-1/NA:2019-12
Bis zu einer Schlitztiefe von 15 mm
Erstellung mit Präzisionswerkzeugen, bei denen die
Schlitztiefe genau eingestellt werden kann
Unter Einhaltung gültiger Normen zu Schlitztiefen und
-breiten sowie Mindestabständen, sodass kein
zusätzlicher Standfestigkeitsnachweis geführt werden
muss
inklusive flexiblem Kunststoffrohr zum Schutz der
einzubringenden Strom- und Datenleitungen

Einschließlich verschließen und putzen nach Verlegung.
Putzklasse III.
Menge: 12,000 m

**02.01.0250 Verlegeschlitze 16 - 30 mm Tiefe in Mauerwerk**
Horizontale oder vertikale Verlegeschlitze zur
Unterputz-Verlegung von Strom- oder Datenkabeln mit
folgenden Anforderungen:
Gemäß DIN EN 1996-1-1/NA:2019-12
Mit einer Schlitztiefe von 16-30 mm
Erstellung mit Präzisionswerkzeugen, bei denen die
Schlitztiefe genau eingestellt werden kann
Unter Einhaltung gültiger Normen zu Schlitztiefen und
-breiten sowie Mindestabständen, sodass kein
zusätzlicher Standfestigkeitsnachweis geführt werden
muss
inklusive flexiblem Kunststoffrohr zum Schutz der
einzubringenden Strom- und Datenleitungen

Einschließlich verschließen und putzen nach Verlegung.
Putzklasse III.
Menge: 6,000 m

**02.01.0260 Öffnen und schließen vorhandene Leitungskanäle**
Öffnen und schließen vorhandene Geräteinbaukanäle
inklusive der folgenden Leistungen:
Bestandskanäle öffnen zur Nachrüstung von Trennstegen
Verlegung von Daten- und Elektroleitungen und Einbau
von Gerätedosen
Kanaldeckel reinigen und sicher ablegen
Kanalinnenraum aussaugen
nach Bearbeitung Leitungskanal verschließen
Menge: 540,000 m

#### 02.02 Installation Elektrotechnik

*Hinweis*
Vorbemerkungen Einbaugeräte

Die nachfolgenden Einbaugeräte sind zum Einbau in
bestehende oder neu zu errichtende Verteilungen
gerechnet. Für das Bauvorhaben ist ein einheitliches
Fabrikat anzubieten. Es sind alle erforderlichen
Reihenklemmen, Verdrahtungen, Verbindungsleitungen und
sonstiges Zubehör in die Einheitspreise
einzukalkulieren.

**02.02.0010 Gerätekanal-UP/AP-Einbaudose**
Gerätekanal-Einbaudose, passend zum Einbau als UP bzw.
AP in angebotenen Geräteinbaukanälen oder
Aufputz-Gehäusen
Menge: 1526,000 St

**02.02.0020 Schutzkontaktsteckdose**
Steckdose CEE 7/3 (Schuko) mit Beschriftungsfeld und
mit Steckklemmen nach VDE 0620 als Verbindungsklemmen
ausgeführt, mit einteiligem Erdungsbügel als
Unterputz-Installation.

Weitere Merkmale/Anforderungen:
Material: Kunststoff (bruchsicher, halogenfrei)
Farbe: weiß (RAL 9010)
Nennspannung: 250 V AC
Frequenz: 50/60 Hz
Nennstrom: 16 A
Verbindungsklemmen: nach VDE 0620-1
Bauart: nach DIN 49440
Schutzart: IP20
Inklusive notwendiger Geräteeinbaudose
Beschriftung mit Angabe der zugehörigen Sicherung in
der Unterverteilung im Format "UVXX-FXX", die "XX"
stehen dabei als Platzhalter für die jeweilige
Bezeichnung der Unterverteilung und die Nummer des
FI-/LS-Schalters

Hersteller / Typ:
'

....................................................'
vom Bieter einzutragen
Menge: 958,000 St

**02.02.0030 Abdeckrahmen Schutzkontaktsteckdose 1-fach, weiß**
Abdeckrahmen Schutzkontaktsteckdose 1-fach, weiß
(RAL 9010).

Abdeckrahmen passend zu 02.02.0020 für senkrechte und
waagerechte Montage. Unterputz-Installation,
Standardprogramm,

Material: Kunststoff, bruchsicher, halogenfrei.

Hersteller / Typ:
'

....................................................'
vom Bieter einzutragen
Menge: 163,000 St

**02.02.0040 Abdeckrahmen Schutzkontaktsteckdose 2-fach, weiß**
Abdeckrahmen Schutzkontaktsteckdose 2-fach, weiß
(RAL 9010).

Abdeckrahmen passend zu 02.02.0020 für senkrechte und
waagerechte Montage. Unterputz-Installation,
Standardprogramm, 2-fach.

Material: Kunststoff, bruchsicher, halogenfrei.
Menge: 318,000 St

**02.02.0050 Abdeckrahmen Schutzkontaktsteckdose 3-fach, weiß**
Rahmen 3-fach Farbe weiß (RAL 9010).

Abdeckrahmen passend zu 02.02.0020 für senkrechte und
waagerechte Montage. Unterputz-Installation,
Standardprogramm, 3-fach.

Material: Kunststoff, bruchsicher, halogenfrei.
Menge: 477,000 St

**02.02.0060 Aufpreis für Abdeckrahmen 2-fach, rot**
Aufpreis für Abdeckrahmen 2-fach, rot

wie vorstehend im LV beschrieben
Menge: 750,000 St

**02.02.0070 Aufputz-Gehäuse für Gerätedosen**
Aufputz-Gehäuse 2-fach zur Aufnahme von 2
Schutzkontaktsteckdosen wie in 02.02.0020 inklusive
Abdeckrahmen

mit Beschriftungsfeld und je einem Deckel

Farbe: weiß (RAL 9010)
Menge: 32,000 St

**02.02.0080 Tischeinbaurahmen mit Deckel und Bürsteneinsatz, 3-fach**
Einbaurahmen für ebenes Erscheinungsbild an der
Tischoberfläche mit Deckel und Bürsteneinsatz an der
Kabeldurchführung zur Aufnahme eines Anschlussfeldes
aus Pos. 02.02.0100 oder 02.02.0110

Technische Daten:
Geeignet für Tischanschlussfeld (3-fach) aus Pos.wie
oben
Material Einbaurahmen: Stahlblech
Einbautiefe ohne Befestigungssätze: max. 56 mm
Geeignet für Tischplattenstärken von 10 bis 35 mm
Blechstärke Einbaurahmen: 1,5 mm
Deckel klappbar mit Endanschlag und Rastpunkt
auch bei eingesteckten Kabeln schließend
Farbe Bürstenleiste: schwarz
Farbe Einbaurahmen: Silbergrau (RAL 9006)
Maße: max. L=255 mm x B=151 mm x H=59 mm
Inkl. Befestigungsmaterial zur fachgerechten
Befestigung an der Tischplatte

Inklusive Herstellung des notwendigen Ausschnittes in
der vorgesehenen Tischplatte, Positionierung im Tisch
nach Abstimmung mit Bauherrn.

Hersteller / Typ:
'

....................................................'
vom Bieter einzutragen
Menge: 25,000 St

**02.02.0090 Tischeinbaurahmen mit Deckel und Bürsteneinsatz, 4-fach**
Einbaurahmen für ebenes Erscheinungsbild an der
Tischoberfläche mit Deckel und Bürsteneinsatz an der
Kabeldurchführung zur Aufnahme eines Anschlussfeldes
aus Pos. 02.02.0120

Technische Daten:
Geeignet für Tischanschlussfeld (4-fach) aus Pos. wie
oben
Material Einbaurahmen: Stahlblech
Einbautiefe ohne Befestigungssätze: max. 56 mm
Geeignet für Tischplattenstärken von 10 bis 35 mm
Blechstärke Einbaurahmen: 1,5 mm
Deckel klappbar mit Endanschlag und Rastpunkt
auch bei eingesteckten Kabeln schließend
Farbe Bürstenleiste: schwarz
Farbe Einbaurahmen: Silbergrau (RAL 9006)
Maße: max. L=290 mm x B=151 mm x H=57,5 mm
Inkl. Befestigungsmaterial zur fachgerechten
Befestigung an der Tischplatte

Inklusive Herstellung des notwendigen Ausschnittes in
der vorgesehenen Tischplatte, Positionierung im Tisch
nach Abstimmung mit Bauherrn.
Menge: 20,000 St

**02.02.0100 Tischanschlussfeld, 3-fach**
Teilmodulares Tischanschlussfeld mit 3 Modulen zum
Einbau in den Rahmen aus Pos. Link ungültig

Technische Daten:
2x Steckdose, 2-polig, CEE 7/3 (Typ F)
1x USB-Charger A (18 W) & C (22 W)
Nennstrom/Bemessungsspannung: 16 A / 250 V
Frequenz: 50 Hz
Farbe: Schwarz
Material: Aluminium, eloxiert
Länge: max. 220 mm

Inklusive Anschluss an eine Stromversorgungsleitung
NHXMH 3 x 2,5 mm²
Menge: 25,000 St

**02.02.0110 Teilmodulares Tischanschlussfeld, 3-fach**
Teilmodulares Tischanschlussfeld mit 3 Modulen zum
Einbau in den Rahmen aus Pos. Link ungültig

Technische Daten:
2x Steckdose, 2-polig, CEE 7/3 (Typ F)
1x frei bestückbarer Modulplatz, inkl. Rahmen zur
Aufnahme von 2 x Keystone-Modulen, unbestückt
Nennstrom/Bemessungsspannung: 16 A / 250 V
Frequenz: 50 Hz
Farbe: Schwarz
Material: Aluminium, eloxiert
Länge: max. 260 mm

Inklusive Anschluss an eine Stromversorgungsleitung
NHXMH 3 x 2,5 mm²
Menge: 10,000 St

**02.02.0120 Teilmodulares Tischanschlussfeld, 4-fach**
Teilmodulares Tischanschlussfeld mit 4 Modulen zum
Einbau in den Rahmen aus Pos. Link ungültig

Technische Daten:
2x Steckdose, 2-polig, CEE 7/3 (Typ F)
1x USB-Charger A (18 W) & C (22 W)
1x frei bestückbarer Modulplatz, inkl. Rahmen zur
Aufnahme von 2 x Keystone-Modulen, unbestückt
Nennstrom/Bemessungsspannung: 16 A / 250 V
Frequenz: 50 Hz
Farbe: Schwarz
Material: Aluminium, eloxiert
Länge: max. 260 mm

Inklusive Anschluss an eine Stromversorgungsleitung
NHXMH 3 x 2,5 mm²
Menge: 10,000 St

**02.02.0130 Abzweigkasten, AP, leer, IP65**
Verbindungsdose/Abzweigkasten, leer, IP65,
Industriequalität, ohne Klemme.

Hauptmerkmale:
Lichtes Innenmaß mindestens 93 mm × 93 mm × 55 mm
Ausführung nach DIN EN 60670 (VDE 0606)
Bemessungsisolationsspannung Ui = 690 V
Schutzklasse II
Witterungsbeständig, IK08 schlag- und bruchfest
Halogenfrei
Mindestens 8 selbstdichtende, weiche
Einführungsmembranen M20
Farbe: grau
Menge: 11,000 St

*Hinweis*
Unterverteilungen neu Raum 210 und Erweiterung
Etagen-UVt / GHVt
Datenverteiler ohne FI!

**02.02.0140 Errichtung Elektro-Unterverteilung**
Die Positon umfasst die komplette Errichtung einer
Elektro-Unterverteilung.

Einzubauen und betriebsfertig anzuschließen sind Geräte
wie in den Pos. 02.02.0160 bis 02.02.0220
beschrieben. Zu ergänzen und betriebsfertig
anzuschließen sind neben den genannten Gerätetypen die
folgenden Elemente:

(Stift-)Sammelschienen, 1-polig oder 2-polig, 10 mm²
Installationsklemmen, 3-reihig, 1-polig, 2,5 mm²
Verbindungsleitung FI-/LS-Schalter zu Klemme, H07V-K
1×2,5 mm², Farbe schwarz, beidseitig mit Aderendhülse
versehen
Verbindungsleitung FI-/LS-Schalter zu Klemme, H07V-K
1×2,5 mm², Farbe blau, beidseitig mit Aderendhülse
versehen
Einspeiseklemme für Sammelschiene, bis 25 mm²
Verbindungsleitung Sammelschiene zu Hauptsammelschiene,
H07V-K 1×10 mm², Farbe schwarz, beidseitig mit
Aderendhülse versehen
Verbindungsleitung Sammelschiene zu
Hauptanschlussschiene, H07V-K 1×10 mm², Farbe blau,
beidseitig mit Aderendhülse versehen

In diese Position einzukalkulieren ist zusätzlich das
notwendige Anschlussmaterial sowie
Verbindungsleitungen, Hülsen, Kabelbinder. Dazu gehört
auch die Erstellung eines Sicherungsabgangs in der
ELT-Hauptverteilung als Vorsicherung für die neu zu
installierende Unterverteilung.

Das Zuleitungskabel zur neuen Unterverteilung wird
ebenfalls als eigene Position abgefragt (vgl. Pos.
02.02.0240).

Nicht einzupreisen sind ferner Einbaugeräte und
Wandverteiler, da diese als separate Positionen
abgefragt werden

Die Arbeiten sind unter Berücksichtigung der geltenden
Normen und Vorschriften, insbesondere der DIN
VDE-Bestimmungen, auszuführen. Weiterhin sind sämtliche
Leistungen fachgerecht zu dokumentieren. Dies
beinhaltet aktualisierte Stromlaufpläne, Beschriftungen
der Stromkreise sowie Prüfprotokolle gemäß DIN VDE
0100-600 und DIN VDE 0105-100.

Vor Erstellung der Unterverteilung ist deren konkrete
Ausführung durch den Auftragnehmer zu entwerfen und von
der Bauherrschaft freigeben zu lassen.

Die Position ist inklusive erforderlicher
Dienstleistungen für die Errichtung der
Elektro-Unterverteilung zu kalkulieren.
Menge: 2,000 St

**02.02.0150 Erweiterung Elektro-Unterverteilung um bis zu 6 Stromkreisabgänge**
In vorhandener Elektro-Unterverteilung sind bis zu 6
Stromkreisabgänge zu ergänzen. Aus Gründen der
Durchgängigkeit sind, sofern noch verfügbar und den
Anforderungen aus Pos. 02.02.0170 entsprechend, die
Komponenten gemäß der Ausstattung im Bestand zu
verbauen.

Zu ergänzen und betriebsfertig anzuschließen sind neben
den FI-/LS-Schaltern / LS-Schaltern aus Pos.
02.02.0170 bis 02.02.0220 folgende Elemente:
(Stift-)Sammelschienen, 1-polig oder 2-polig, 10 mm²
Installationsklemmen, 3-reihig, 1-polig, 2,5 mm²
Verbindungsleitung FI-/LS-Schalter zu Klemme, H07V-K
1×2,5 mm², Farbe schwarz, beidseitig mit Aderendhülse
versehen
Verbindungsleitung FI-/LS-Schalter zu Klemme, H07V-K
1×2,5 mm², Farbe blau, beidseitig mit Aderendhülse
versehen
Einspeiseklemme für Sammelschiene, bis 25 mm²
Verbindungsleitung Sammelschiene zu Hauptsammelschiene,
H07V-K 1×10 mm², Farbe schwarz, beidseitig mit
Aderendhülse versehen
Verbindungsleitung Sammelschiene zu
Hauptanschlussschiene, H07V-K 1×10 mm², Farbe blau,
beidseitig mit Aderendhülse versehen

In diese Position einzukalkulieren ist das notwendige
Anschlussmaterial, Verbindungsleitungen, Hülsen,
Kabelbinder sowie die Arbeitszeit.

Nicht einzupreisen sind Schutzschalter und -geräte, da
diese als separate Positionen abgefragt werden.

Die Arbeiten sind unter Berücksichtigung der geltenden
Normen und Vorschriften, insbesondere der DIN
VDE-Bestimmungen, auszuführen. Weiterhin sind sämtliche
Leistungen fachgerecht zu dokumentieren. Dies
beinhaltet aktualisierte Stromlaufpläne, Beschriftungen
der Stromkreise sowie Prüfprotokolle gemäß DIN VDE
0100-600 und DIN VDE 0105-100.
Menge: 10,000 St

**02.02.0160 Wandverteiler AP, IP44, 60PLE**
Wandverteiler mit folgenden Merkmalen/Anforderungen:
Aufputz
Zertifiziert nach DIN EN 61 439-1/-3
Maßnorm nach DIN 43 870
Zum Einbau für Geräte bis 125 A
Luft- und Kriechstrecken nach DIN EN 60664-1
Bestehend aus Schrank mit Tür aus pulverbeschichtetem
und eingebranntem Stahlblech
Komplettschrank mit Einbausatz bestückt mit
profilierten Tragschienen, 7,5 mm hohen Hutschienen in
125 mm Mittenabstand und passenden
Berührungsschutzabdeckungen
Leitungseinführungen oben und unten
Tür mit Scharnieren und wechselbar Türanschlag
Türverschluss mit plombierbaren Klappgriff
Anzahl Module: 60
Schutzklasse nach DIN VDE 0100-410:2018-10:
Schutzklasse II
Schutzart: IP44
Anzahl der Türen: 1
Anzahl der Felder: 1
Anzahl der Verteilerreihen: 5
Anzahl der Schlösser: 1
Material des Gehäuses: Stahl

Hersteller / Typ:
'

....................................................'
vom Bieter einzutragen
Menge: 2,000 St

**02.02.0170 FI-/LS-Schalter B16/0,030, 1-polig**
Fehlerstrom-Leitungsschutzschalter 1P+N 6kA B-16A 30mA
Typ A nach DIN EN 61009-1 (VDE 0664-20) mit Klemme, am
Abgang bis 20 A und am Zugang bis 63 A, blaue
Test-Taste und Fehlerstromanzeige. Geeignet zum
nachträglichen Anbau von Zusatzeinrichtungen.
Beschriftungsmöglichkeit direkt am Gerät.

Weitere Merkmale/Anforderungen:
Polart: 1P+N
Auslösecharakteristik: B
Nennstrom: 16 A
Bemessungsfehlerstrom Idn: 30 mA
Typ des Fehlerstromschutzes: A
Ausschaltvermögen Icn AC nach IEC60898-1: 6 kA
Isolationsspannung Ui: 500 V
Stoßspannungsfestigkeit: 4000 V
Gesamtverlustleistung unter Nennstrom: 5,20 W
Frequenz: 50 Hz
Anschlussquerschnitt des Eingangs mit Schrauben, bei
flexiblem Leiter: 1,5 - 4,0 mm²
Anschlussquerschnitt des Eingangs mit Schrauben, bei
massivem Leiter: 1,5 - 4,0 mm²
Breite: 1 Teilungseinheit

Hersteller / Typ:
'

....................................................'
vom Bieter einzutragen
Menge: 5,000 St

**02.02.0180 LS-Schalter B10, 1-polig**
Leitungsschutzschalter 1P+N 6kA B-10 A Typ A nach DIN
EN 61009-1 (VDE 0664-20) mit Klemme, am Abgang bis 10 A
und am Zugang bis 63 A.Geeignet zum nachträglichen
Anbau von Zusatzeinrichtungen. Beschriftungsmöglichkeit
direkt am Gerät.

Weitere Merkmale:
Polart: 1P+N
Auslösecharakteristik: B
Nennstrom: 10 A
Ausschaltvermögen Icn AC nach IEC60898-1: 6 kA
Isolationsspannung Ui: 500 V
Stoßspannungsfestigkeit: 4000 V
Gesamtverlustleistung unter Nennstrom: 5,20 W
Frequenz: 50 Hz
Anschlussquerschnitt des Eingangs mit Schrauben, bei
flexiblem Leiter: 1,5 - 4,0 mm²
Anschlussquerschnitt des Eingangs mit Schrauben, bei
massivem Leiter: 1,5 - 4,0 mm²
Breite: 1 Teilungseinheit

Hersteller / Typ:
'

....................................................'
vom Bieter einzutragen
Menge: 15,000 St

**02.02.0190 LS-Schalter C16, 1-polig**
Leitungsschutzschalter 1P+N 6kA C-16A Typ A nach DIN EN
61009-1 (VDE 0664-20) mit Klemme, am Abgang bis 16 A
und am Zugang bis 63 A.Geeignet zum nachträglichen
Anbau von Zusatzeinrichtungen. Beschriftungsmöglichkeit
direkt am Gerät.

Weitere Merkmale:
Polart: 1P+N
Auslösecharakteristik: C
Nennstrom: 16 A
Ausschaltvermögen Icn AC nach IEC60898-1: 6 kA
Isolationsspannung Ui: 500 V
Stoßspannungsfestigkeit: 4000 V
Gesamtverlustleistung unter Nennstrom: 5,20 W
Frequenz: 50 Hz
Anschlussquerschnitt des Eingangs mit Schrauben, bei
flexiblem Leiter: 1,5 - 4,0 mm²
Anschlussquerschnitt des Eingangs mit Schrauben, bei
massivem Leiter: 1,5 - 4,0 mm²
Breite: 1 Teilungseinheit

Hersteller / Typ:
'

....................................................'
vom Bieter einzutragen
Menge: 7,000 St

**02.02.0200 Trennschalter 63 A, 3-polig**
Lasttrennschalter gemäß DIN EN 60947-3 und VDE0660-107
zur DIN-Hutschienen-Montage.
Zwangstrennung gemäß DIN VDE 0113;
Kontaktstellungsanzeige am Schalter; Einsatz bei
Umgebungstemperatur von -25°C bis +55°C; Unverlierbare
Schrauben; Aufnahme für Betätigungssperre; Anbau
nachrüstbarer Hilfsschalter

Weitere Merkmale:
Anzahl Pole: 3
Bedingter Bemessungskurzschlusstrom: 25kA
Bemessungsbetriebsspannung: 230 / 400 V AC
Bemessungsstrom: 63 A
Breite: 3 Teilungsseinheiten
Zubehör anbaubar: ja

Hersteller / Typ:
'

....................................................'
vom Bieter einzutragen
Menge: 2,000 St

**02.02.0210 Überspannungsschutzgerät Typ 2 230 V AC, 4-polig**
Überspannungsschutzgerät Typ 2 nach DIN EN 61643-11
(VDE 0675-6-11), leckstromfrei, zum Einsatz in
Verteilungsstromkreisen, zum Schutz von Betriebsmitteln
der Schutzklasse I nach DIN EN 61140 (VDE 0140-1).

Ausführung:
Modulbauweise aus Basis- und Schutzmodul
Reiheneinbaugerät, Maße nach DIN 43880
Einbaubreite: 4 Teilungseinheiten

Elektrische Kennwerte:
Bemessungsbetriebsspannung: 230/400 V AC
Höchste Dauerspannung: 275 V AC
Schaltung: 4+0 (L1-PE, L2-PE, L3-PE, N-PE)
Nennableitstoßstrom (8/20) je Leiter: mindestens 20 kA
Kurzschlussfestigkeit Icc: 50 kAeff
Einsatz im TN-S-System mit Schutzschaltung nach DIN VDE
0100-534
Schutzpegel: max. 1,5 kV

Hersteller / Typ:
'

....................................................'
vom Bieter einzutragen
Menge: 7,000 St

**02.02.0220 2-kanaliges Differenzstrom-Überwachungs- und Analysegerät mit Speicher inklusive kompatiblem Stromwandler**
2-kanaliges Differenzstrom-Überwachungs- und
Analysegerät mit Speicher inklusive kompatiblem
Stromwandler zur Erfassung, Auswertung und Überwachung
von Differenzströmen der Typen A, B und B+ nach IEC
62020 in TN- und TT-Systemen (geerdete AC-Systeme)
mittels herkömmlichen durchführungs- oder umbaufähigen
Differenzstromwandlern (Typ A, B etc.). Ein zum
Überwachungs- und Analysegerät kompatibler Stromwandler
zur Überwachung der Zuleitung der Unterverteilung ist
als notwendiger Systembestandteil hier mit anzubieten.

Möglichkeit zur optischen oder akustischen Warnung über
externe Beschaltung bei Erreichen der
Differenzstromgrenzwerte und Weiterleitung der
Überschreitung über die Kommunikationsschnittstelle an
z. B. eine Gebäudeleittechnik zur permanenten
Differenzstromüberwachung.

Stromwandleranschlussüberwachung (Drahtbruch- bzw.
Kurzschlussüberwachung pro Kanal), Erfassung von
sinusförmigen Wechselfehlerströmen mit Frequenzen bis
20 kHz (Typ B+), Erfassung von reinen Gleichströmen,
Messwerte- und Extremwertespeicher mit Zeitstempel,
Echteffektivwertmessung (True RMS).

Folgende Analysevariablen werden ausgegeben:
Einzelgrenzwerte für Typ A, Typ B, Typ B+ frei
parametrierbar
Einzelfrequenzen für 1-2000 Hz
Spektrumanzeige für 2-20 kHz

Messwertanzeige und Bedienung mittels zweifarbigem
LED-Display, 3-Tasterbedienung, Selbsttest und
Prüfanzeige, Benutzerführung in den Sprachen Deutsch
und Englisch frei wählbar, integrierte Modbus RTU
Terminierung (120 Ohm) mittels Schalter,
Passwortgeschützte Parametrierung, Speicherung von
mindestens 18.000 Datensätzen (Ringspeicher) mit Datum
und Uhrzeit.

Technische Merkmale:
Geräteabmessung (B x H x T): 71 x 90 x 73 (4 TE)
Nettogewicht: 170 g
Bauart: Hutschieneneinbaugerät
Schutzart gemäß EN 60529: IP20
Schutzklasse: III (3)
Wärmeverlustleistung: max. 8 W
Temperaturbereich im Betrieb: -10°C bis +55°C
Temperaturereich Transport & Lagerung: -25°C bis +70°C
Betriebshöhe: 0 bis 2000 m
Versorgungsspannung: 85 bis 305 V AC (50/60 Hz)
Bemessungsstrom: Ib: 4 kA
Maximalstrom: 350 mA
Messbereich AC / DC: 10 mA bis 20 A
Ansprech- /Rücksetzverzögerung: 10 ms bis 10 s
Schaltspannung: max. 60 V DC, 30 V AC
Anzahl Differenzstromüberwachungskanäle: 2
Anzahl Digital-Ausgänge: 2
Anzahl Analog-Ausgänge: 2
Typ Analog-Ausgänge: 4 bis 20 mA
Versorgungsspannung der Analogausgänge: 12 bis 24 V DC
(extern)
Benötigte Entkopplung: Galvanisch, bei Verwendung
beider Ausgänge
Schnittstelle: Typ: RS485-Schnittstelle, Protokoll:
Modbus RTU, Baudrate: 9,6 bis 115,2 kbaud

Hersteller / Typ:
'

....................................................'
vom Bieter einzutragen
Menge: 2,000 St

**02.02.0230 Halogenfreie Leitung NHXMH-J 3 x 2,5mm²**
Halogenfreie Installationsleitung zur festen Verlegung
über, auf, im und unter Putz, auf vorhandenen oder neu
zu errichtenden Kabeltrassen, Kabelkanälen,
Installationsrohren oder in Sammelhaltern, in
trockenen, feuchten und nassen Räumen sowie im
Mauerwerk und im Beton.

Aufbau gemäß VDE 0250-214.
Zertifizierung NHXMH gemäß VDE 0250-214.
Klassifizierung des Brandverhaltens nach EN 13501-6 und
EN 50575, erfüllt mindestens die Anforderungen B2ca,
s1, d1, a1.
Menge: 1250,000 m

**02.02.0240 Halogenfreie Leitung NHXMH-J 5 x 35mm²**
Halogenfreie Installationsleitung zur festen Verlegung
über, auf, im und unter Putz, auf vorhandenen oder neu
zu errichtenden Kabeltrassen, Kabelkanälen,
Installationsrohren oder in Sammelhaltern, in
trockenen, feuchten und nassen Räumen sowie im
Mauerwerk und im Beton.

Aufbau gemäß VDE 0250-214.
Zertifizierung NHXMH gemäß VDE 0250-214.
Klassifizierung des Brandverhaltens nach EN 13501-6 und
EN 50575, erfüllt mindestens die Anforderungen B2ca,
s1, d1, a1.
Menge: 95,000 m

*Hinweis*
Erweitern GHVt und Etagen-UVt

**02.02.0250 Lasttrennschalter 63 A für DIN-Schienen-Montage**
Lasttrennschalter 63 A für DIN-Schienen-Montage
entsprechend DIN EN 60715 mit Bemessungsströmen von 80
? 125 A verfügbar und bedingtem
Bemessungskurzschlussstrom von 25kA. Anbau von
zusätzlichen Hilfskontakten S2C-H6R möglich. Schnelles
Entfernen ohne Demontage der Phasenschiene möglich und
Einsatz von unverlierbare Schrauben.
Verriegelungsvorrichtung als Zubehör verhindert nicht
zulässiges ON/OFF-Schalten. Zertifiziert nach
Zulassungen VDE, CCC, EAC, KEMA
Technische Details:
Spannungsart: AC
Bemessungsstrom: 63 A
Bemessungsspannung: 400 V
Anzahl der Schließer: 3

Installation in vorhandene Gebäudeverteilung.
Zusätzliche Anpassung der lokalen Dokumentation in der
Verteilung.
Menge: 3,000 St

*Hinweis*
Beleuchtung + Potentialausgleich Datenraum

**02.02.0260 Potentialausgleichsschiene Stahl verz 7x2,5-25mm2 Abdeck. 30x3,5mm**
Potentialausgleichsschiene DIN VDE 0618-1 (VDE
0618-1), aus verzinktem Stahl, mit
Kunststoffabdeckung, mit Anschluss für 7 x 2,5 bis
25 mm2, ein Flachband bis 30 mm x 3,5 mm, und
Massivrundleiter, Durchmesser 8 bis 10 mm.
Menge: 2,000 St

**02.02.0270 Erdung vorhandener oder neuer Datenschränke**
Erdung vorhandener oder neuer Datenschränke (DVt)
Herstellen der Erdung an DVt durch Verbindung bis zur
nächsten Potenzialausgleichsschiene im Raum oder
anderem geeigneten Metallteil nach Rücksprache mit der
Bauüberwachung

maximal zwei DVt an einem PA-Kabel mit max. Abstand 0,3
m

einschl. aller Leistungen bis zu einer Leitungslänge
von 20 m
Querschnitt des Kabels H07V-K 16 qmm oder stärker
Farbe: grün-gelb
Menge: 7,000 St

**02.02.0280 LED-Linien-/Wannenleuchte 32 W < UGR 19**
LED-Linien-/Wannenleuchte 32 W < UGR 19
als Pendel- oder Anbauleuchte, 100% Downlight
Gehäuse Aluminium
als Einzelleuchte oder mit anderen Leuchten durch
Verbinder an den Stirnseiten, Höhe der Leuchte ist über
Seilabhängungen, etwa 1,5 m lang,einstellbar, Leuchte
verfügt über einen integrierten LED Treiber
Farbe Grau / chrom o.ä.
Produkt Typ Linien-/Wannenleuchte
Lichtfarbe neutralweiß / kaltweiß
Verbrauch 0,032 kWh
Schaltzyklen mind. 25000
Nutzlebensdauer 50.000 h

Schutzklasse II
Spannung 230 V
Leistung 32 W
Schutzklasse IP 20
Frequenz 50 Hz / 60 Hz
Konstruktionsstrom 700mA

Abstrahlwinkel 60°
Farbtemperatur  6000 K
Farbwiedergabeindex Ra 80
Leuchtmittel LED

BLH 50 mm x 1200 mm x 75 mm
Gewicht max. 2 kg
Material Aluminium, Acrylglas
Installation Decken-, Pendelmontage

Hersteller / Typ:
'

....................................................'
vom Bieter einzutragen
Menge: 6,000 St

**02.02.0290 Serienschalter/Ausschalter für Beleuchtung UP IP 20**
Serienschalter/Ausschalter für Beleuchtung UP IP 20
komplett liefern und installieren, inklusive
Hohlwandschalter- abzweigdose und Bohrung in GK-Platte
herstellen.

Farbe: Reinweiß, RAL 9010, abgestimmt auf LF-Kanal

Hersteller / Typ:
'

....................................................'
vom Bieter einzutragen
Menge: 2,000 St

**02.02.0300 Schuko-Steckdose 230 Volt**
Schuko-Steckdose 230 Volt
Schuko-Steckdosen für Anschluss 230 V,
AP-Kappe oder UF-Becher
Blende und Rahmen
Menge: 12,000 St

**02.02.0310 Doppelsteckdosen für Allgemeine Verbraucher**
Doppelsteckdosen für Allgemeine Verbraucher
inklusive Abdeckrahmen und Gerätebecher komplett
liefern und in vorhandenen Brüstungskanal oder mit
AP-Kappe installieren sowie Beschriftung mit
Resopal-Schild nach BA-Vorgabe

Farbe der Abdeckung: Weiß, zum BR-Kanal abgestimmt

Hersteller / Typ:
'

....................................................'
vom Bieter einzutragen
Menge: 120,000 St

**02.02.0320 Doppelsteckdosen für ITK-Anwendungen**
Doppelsteckdosen für ITK-Anwendungen
inklusive Abdeckrahmen und Gerätebecher komplett
liefern und in vorhandenen Brüstungskanal installieren
sowie Beschriftung mit Resopal-Schild nach AG-Vorgabe

Farbe der Abdeckung: Rot

Hersteller / Typ:
'

....................................................'
vom Bieter einzutragen
Menge: 120,000 St

### 03 Kommunik.-, SiTech- und IT-Anlagen KG450

#### 03.01 Gehäusebaugruppen und Datenverteiler

**03.01.0010 Datenschrank, 19", 42 HE (B=800 mm x T=1000 mm x H=2120 mm)**
Datenschrank, 19", 42 HE (B=800 x T=1000 x H=2120) als
Stahlblechschrank zur Aufnahme von Patchfeldern und
Switchen inklusive Kippschutz liefern, mit folgendem
Inhalt:
zwei 19"-Einbaurahmen zur Nutzung der gesamten
Schrankhöhe von 42 HE, lackiert (RAL 7032/7035)
Umlaufendes Kabelmanagement
Front- und Rücktür perforiert, zweiteilig, vertikal
geteilt, aus Stahlblech mit Dichtung, dreifach
scharniert, Türanschlag wechselbar, mit
Schwenkhebelverschluss, Türöffnungswinkel 180°,
vorbereitet zur Aufnahme eines Profilhalbzylinders mit
Sicherheitsschließung, von hinten und vorn
verschließbar
Seitenwände abnehmbar
Schutzgrad mindestens IP 20
Zur Aufnahme einer Traglast bis 1.000 kg
Sockel (100 mm) komplett und Kabeltragschienen
Bodenblech und zwei 19"-Gerätefachböden (einer fest bis
50 N, einer ausziehbar)
Schublade für Dokumente, CDs etc. verschließbar
Befestigungsschrauben je 19"-Einbauteil, Reservevorrat
für drei weitere Einbauten
Käfigmuttern und Potenzialausgleichschiene
Kabelbügel, Dokumententasche und Beleuchtungsset

Nach Abstimmung des Layouts mit Bauherrschaft aufbauen.

Liefern, nach Abstimmung aufbauen und fachgerecht an
vorhandene Spannungsversorgung und den
Potenzialausgleich anschließen.

Hinweis: Zur Abstimmung gehört auch, wo dies das äußere
Bild erfordert, die Anpassung an die vorhandenen
Fabrikate. Die Kosten dafür sind in die Einheitspreise
mit einzukalkulieren.

Hersteller / Typ:
'

....................................................'
vom Bieter einzutragen
Menge: 9,000 St

**03.01.0020 Datenschrank, 19", 24 HE, BT = 800 x 1000 mm²**
Datenschrank, 19", 24 HE, BT = 800 x 1000 mm²

modulares Gehäusesystem für Datenverteiler zur Aufnahme
von Netzwerk- und Datentechnik in 19"-Bauweise
bestehend aus

Alu-Rahmenprofil verwindungssteif
2 * 2 Stk. 19" Montagerahmen, 24 HE mit Raster nach DIN
41494 (482,6 mm Raster / 19-Zoll)
an Front- und Rückseite, stufenlos tiefenverstellbar
Montagerahmen mit Befestigungselementen für
Kabelmanagement
Boden aus Stahlblech, 3-teilig mit Bürstenleiste für
Kabelausführung
geeignet zum Ausbau bis Schutzgrad mind. IP44

Fronttür
Aluminiumrahmen mit umlaufender PU-Schaumlippe
Einscheiben-Sicherheitsglas 3mm
2 Scharniere mit 180° Öffnung
2 Punkt-Zuhaltung mit Stangenmechanik und
Kompaktschwenkhebel
Sicherheitsschließung mit Profilhalbzylinder nach
DIN 18252 / EN1303
wahlweise Rechts- oder Linksanschlag

Rücktür
Aluminiumrahmen mit unlaufender PU-Schaumlippe
Stahlblech 1,5 mm ohne Perforation
Schraniere und Schließung wie Fronttür

Seitenwände
Stahlblech 1,5 mm, umlaufende PU-Schaumlippe
Einmannmontage mit innenliegender Verriegelung

Dach und Schrankbelüftung
Dachblech 1,5 mm mit umlaufendem Lüfterspalt 30 mm
Dachlüfter mit Luftdurchsatz max 500 m³/h stufenlos
regelbar mit innenliegendem einstellbarem Thermostat
(Lüfter: Papst-Qualität!)
Kabelausführung über gesamte Schrankbreite mit
verstellbarer Bürstenleiste als Staubdichtung

Sockel
100 mm mit Lüftungskiemen an mind. zwei Seiten
Lüftungskiemen mit innenliegendem Wechselfilter
Luftzdichter Abschluss nach unten
vier Bodenrollen mit Feststellbremse an den vorderen
beiden Rollen

Erdung, Stromversorgung, Beleuchtung
Erdungsanschluss mind. 16 mm² mit Abgängen für
Potentialausgleich, isolierter Aufbau am Schrankgehäuse
alle metallischen Bauteile an Potentialausgleich
angeschlossen
Elektroanschluss als Schraub-Klemmdose 5x4 mm² (3
Phasen) mit Abgängen 2x 3-Phasen und 3x 1-Phase
19" Steckdosenleiste mit 6 Stk. CEE 7/3, 45° gedreht,
mit ÜS-Feinschutz Typ3, geschaltet (Einbau nach
Schranklayout)
Schrankbeleuchtung LED mit Türschalter für Front- und
Rückseite
managebare Stromversorgung für aktives Netzwerk wird im
LV extra beschrieben (Einbau nach Schranklayout)

Einbauelemente
19"-Gerätefachboden belastbar mind.50 N
Schublade 1 HE mit Teleskopschine
Korbmuttern und Schrauben für mind. 15 Stk.
19"-Einbauteile
2x2 Stk. C-Profilschiene an beiden Seiten zur fixen
Kabelführung mit Bügelkopfschellen (Bügelkopfschellen
mit Langwanne werden nach Anzahl der verlegten Port
kalkuliert)

Rahmenprofil und aller Gehäuseteile tauchgrundiert und
pulverbeschichtet, RAL 7032 oder ähnlich

Fabrikat der Planung: Rittal VX IT oder gleichwertig

Hersteller / Typ:
'

....................................................'
vom Bieter einzutragen
Menge: 1,000 St

**03.01.0030 Dachlüfter mit Thermostat zum Einbau in Verteilerschränke**
Lüfterblech zur aktiven Belüftung des vorgenannten
Gehäuses, anschlussfertig vorverdrahtet mit zwei
Lüftern, auf sechs erweiterbar, einschließlich
Thermostat, Anschlusskabel mit offenem Ende zum
fachgerechten Anschluss an eine Verteilerdose oder mit
landesspezifischem Anschlussstecker sowie
Befestigungsmaterial.

Material: Stahlblech, lackiert.

Technische Daten für Lüfter:
Bemessungsbetriebsspannung: 230 V AC
Nennleistung: max. 20 W bei 50 Hz
Luftleistung (freiblasend): mindestens 150 m³/h bei 50
Hz
Schalldruckpegel: max. 40 dB(A)
Betriebstemperaturbereich: -10 °C bis +55 °C

Technische Daten für Thermostat/Temp.-Regler:
Anschlussspannung: 230 V AC
Temperaturbereich: +5 °C bis +55 °C

Mit allen systembedingten Zubehörteilen liefern,
montieren und betriebsfertig anschließen.

Hersteller / Typ:
'

....................................................'
vom Bieter einzutragen
Menge: 9,000 St

**03.01.0040 Rangierpanel 19" mit Stahlbügeln, 1 HE**
Rangierpanel 19", 1 HE, zum horizontalen Rangieren der
Patch- und LWL-Kabel, mit Kabelführungsbögen, mit 3
Kabelführungsbügeln aus Stahl.

Aufgrund von Vorgaben des Betreibers zur Gewährleistung
eines störungsfreien Betriebs und im Sinne einer
anwenderfreundlichen Wartung der Anlagen ist hier
folgendes Fabrikat vorgegeben:

19?-Kabelführungsplatte, 1 HE, Fa. Vertiv, Bestell-Nr.:
01.117.144.1.

Liefern und betriebsbereit im Verteilerschrank
montieren, einschl. allem systemgebundenen Zubehör.

Hersteller / Typ:
'

....................................................'
vom Bieter einzutragen
Menge: 85,000 St

**03.01.0050 Kabelmanagement vertikal Satz für 42 HE**
Kabelmanagement vertikal Satz für 42 HE
Rangierkabelfu?hrung zur Montage am vertikalen
Trägerholm.
Bestehend aus 2 * 6 Stu?ck Kabelösen (ca. 85mm * 120mm)
mit Verriegelungsschutz, gleichmäßig auf ges.
Montagehöhe beidseitig verteilt im Datenschrank
montieren.

Material: Rundstahl 5mm, verchromt
Menge: 9,000 Satz

**03.01.0060 Kabelmanagement vertikal Satz für 24 HE**
Kabelmanagement vertikal Satz für 24 HE
Rangierkabelfu?hrung zur Montage am vertikalen
Trägerholm.
Bestehend aus 2 * 3 Stu?ck Kabelösen (ca. 85mm * 120mm)
mit Verriegelungsschutz, gleichmäßig auf ges.
Montagehöhe beidseitig verteilt im Datenschrank
montieren.

Material: Rundstahl 5mm, verchromt
Menge: 1,000 Satz

**03.01.0070 Erdungsschiene, horizontal**
Für waagerechten Einbau in Serverschränken und
Wandverteiler- Gehäusen für Breite 600/800mm.

Die Erdungsschiene nach DIN EN 13601 muss folgende
Eigenschaften haben:
Maße: Mind. 15 x 5 mm bis max. 25 x 15 mm
zwei Isolatoren
20 Erdungsanschlüsse
Zwei Erdungsanschlüsse für 25 mm²
Inkl. Befestigungsmaterial

einschl. allem systemgebundenen Zubehör.

Hersteller / Typ:
'

....................................................'
vom Bieter einzutragen
Menge: 9,000 St

**03.01.0080 Systemleuchte LED für IT-Schranksysteme**
Systemleuchte LED für IT-Schranksysteme
zur Rahmenmontage.

Manuelle oder automatische Schaltung über
Türkontaktschalter.

Technische Daten:
100 V - 240 V (AC), 50 Hz/60 Hz
Leistungsaufnahme: max 10 Watt
Lichtstrom: mind. 600 lm
Lichtfarbe: neutralweiß
Schutzart IP nach IEC 60 529: IP 20

Anschlussmöglichkeiten:
Einspeisung über Steckverbinder
Türpositionsschalter

Leuchten-Montageart:
Verschrauben
Clip-Befestigung
Magnet-Befestigung

Inkl. passender Anschlussleitung und
Türpositionsschalter.

Hersteller / Typ:
'

....................................................'
vom Bieter einzutragen
Menge: 9,000 St

**03.01.0090 Steckdosenleiste 7-Steckdosen, C7/3, weiß**
Steckdosenleiste 7-Steckdosen, CEE7/3, weiß
zur Befestigung am Gehäuserahmen/Profilen mit 25 mm
Maßraster; Schrankrahmen; IT-Wandverteiler, hinten,
quer (sofern ausreichend breit) und in der 19"-Ebene
(482,6mm).

Anschlussleitung: mind. 2 m lang, H05VV-F3G1,5 mit
Schuko-Stecker CEE7/4

Technische Daten:
Anzahl Steckdosen: 7 Stück
Farbe: rot
Nennspannung: 230 V AC, 50 Hz
Nennstrom(max): 16 A
Steckdosen: 7 x Schuko CEE7/3
ohne Wippschalter

Inkl. aller Befestigungsmaterialien.

Hersteller / Typ:
'

....................................................'
vom Bieter einzutragen
Menge: 18,000 St

**03.01.0100 Steckdosenleiste 7-Steckdosen, Schuko, rot**
Steckdosenleiste 7-Steckdosen, Schuko, rot

wie vorstehend beschrieben, jedoch Korpusfarbe rot
Menge: 1,000 St

**03.01.0110 Abzweigdose, bis 2,5mm², IP65**
Verbindungsdose/Abzweigdose, Schutzart IP65.
Nennquerschnitt 2,5 mm², Ui=690V AC, zertifiziert nach:
VDE (DIN EN 60670-1/-22 (VDE 0606-1/-22)), inklusive
Einführungsmembranen, mit Klemme, 5-polig - 2,5 mm²,
Schutzklasse II, Bemessungsspannung 690V AC,
halogenfrei.

Zur Montage innerhalb des Schrankes am Systemprofil mit
Klemmzubehör und flex. Anschlusskabel bis 6 m.

Liefern und betriebsbereit montieren.

Hersteller/Fabrikat: '

....................................................'

Typ: '

....................................................'
Menge: 9,000 St

**03.01.0120 Kabelbinder mit Klettverschluss**
Klettverschluss als Kabelbinder.

Länge: mind. 200 mm.

Liefern und montieren.
Menge: 400,000 St

**03.01.0130 Elektroanschlusspauschale Datenverteilerschrank**
Elektroanschlusspauschale Datenverteilerschrank
anschließen neu zu stellender oder vorhandener
Datenschränke an neu zu erstellende oder vorhandene
Unterverteilung.

In die Pauschale sind einzurechnen:
Anschließen jedes Datenverteilers an vorhandene oder
neue Unterverteilung im Raum über je zwei Stromkreise.
Wechselnd und rotierend an L1, L2 und L3. Stromkreise
enden an jeweils zwei AP Steckdosen C7/3 im
Datenschrank.

Details werden mit der Bauleitung abgestimmt.pp
Menge: 1,000 PSCH

**03.01.0140 Erdungspauschale Datenverteilerschrank**
Erdungspauschale Datenverteilerschrank
anschließen der PAS vorhandener oder neuer
Datenschränke - pauschal.
an PAS im Raum.

In die Pauschale sind alle Arbeiten bis zu einer
Leitungslänge von 25 m einzurechnen. Der Querschnitt
ist entsprechend der Leitungslänge anzupassen. Es ist
nur Kabel des Typs H07V-K 16mm² oder stärker zu
verlegen
Farbe: grün-gelb
Menge: 1,000 PSCH

#### 03.02 Datennetz TP/LWL

*Hinweis*
Datennetz TP

Messungen aller TP-Leistungsinstallationen sind unter
Position 05.01.0020 beschrieben.

An dieser Stelle wird darauf hingewiesen, dass der
Bieter ein Herstellerzertifikat für eine
25-Jahre-Herstellergarantie mit der Abgabe des
Angebotes vorlegen muss (siehe Allgemeine
Voraussetzungen und Bemerkungen Punkt VII). Der
Errichter des Netzwerkes muss im Zertifikat als Firma
und die maßgeblich verantwortliche Person namentlich
benannt sein. Zusätzliche Hilfspersonen ausgenommen.

Diese Forderung gilt für das Datennetz TP und LWL.
Andernfalls steht die Gefahr des
Wettbewerbsausschlusses!

Datenkabel TP und LWL werden in Teillängen verlegt und
an beiden Enden aufgelegt / gespleißt. Das Aufmaß
erfolgt im Raum am kalten (entfernten) Kabelende.

**03.02.0010 Modulares 19"-Rangierfeld RJ-45, 1 HE für 24 x RJ-45, Kat. 6A (tiefgestellt)**
Modulares 19"-Rangierfeld, Kategorie 6A mit 1 HE für 24
x RJ45, geschirmt
19" Einbauverteilerrahmen, modularer Aufbau für die
Aufnahme von bis zu 24 Anschlussmodulen RJ45, mit
direktem Erdungssystem, 19"-Befestigungssystem,
bestehend aus halogenfreien Materialien liefern und in
Server- oder Datenschränken einbauen und beschriften.

Hersteller / Typ:
'

....................................................'
vom Bieter einzutragen
Menge: 67,000 St

**03.02.0020 Patchfeld RJ-45, 1 HE für 25 x RJ-45-Ports, Kat. 3**
Patchfeld RJ-45, 25 x RJ-45 Ports, ungeschirmt, Kat. 3.
19" Einbauverteilerrahmen, Brückenkabel-Patchpanel.
1 HE mit 25 RJ-45-Buchsen, gemäß DIN EN 50173,
Kategorie 3, bzw. ISO/IEC 11801-1/-2, zugelassen für
ANSI/TIA 568-E, Kategorie 3, liefern, in
19"-Datenschrank montieren, dauerhaft beschriften und
je Port zwei- bzw. vierpolig gemäß Abstimmung mit
Bauherrschaft beschalten.

Hersteller / Typ:
'

....................................................'
vom Bieter einzutragen
Menge: 6,000 St

**03.02.0030 Keystone Modul RJ-45, Kat.6A (tiefgestellt)**
RJ-45 Keystone Modul Kat.6A, gerade, geschirmt
Hochgeschirmtes Kat.6A Keystone Modul.
Adernkontaktierung ohne Einsatz von Spezialwerkzeugen.
Erlaubt 24 Ports auf einer halben Höheneinheit, UAE
kompatibel. Kat.6A Komponenten-Performance nach
ISO/IEC.
Geeignet für PoE/PoE+/PoE III & IV gemäß IEEE
802.3af/at/bt.
Integrierte Staubschutzklappe.

Erfüllt die Normen:
Aktuelle ISO/IEC 11801-1/-2:2017
Aktuelle DIN EN 50173-1 (Information technology -
Generic cabling systems)
Aktuelle ANSI/TIA-568-E
Aktuelle ISO/IEC 60603-7-51 (Connectors for electronic
equipment up to 500MHz)
Aktuelle ISO/IEC 60512-99-001 & ISO/IEC 60512-99-002
(Test schedule for engaging and separating connectors
under electrical load)
GHMT PVP Kat. 6A ISO/IEC

Zertifiziert gemäß Komponentenstandard Kat.6A durch ein
unabhängiges Prüflabor. Unterliegt einer
kontinuierlichen Fertigungsüberwachung (GHMT PVP).
Übertragungsstrecke (Channel-Link) oder
Installationsstrecke (Permanent-Link) nach Klasse EA
(ISO/IEC 11801), Verwendbar zum Aufbau von 2, 3 bzw. 4
Connector Kat.6A Channels,
Keystone Abmessungen gemäß Industriestandard,
wiederbeschaltbar z. B. bei Fehlbelegung, geeignet für
PoE/PoE+/PoE III & IV gemäß IEEE 802.3af/at/bt.

Eigenschaften, Masse und Gewichte:
Kabelzuführung: hinten (max. d = 9 mm)
Steckverbindernorm: IEC 60603-7-51
Steckkraft: < 20 N
Steckzyklen (RJ45 Seite): > 750
Werkstoff Gehäuse: Zink-Druckguss, chem. verzinkt
Werkstoff Isolierteile: PC
Goldauflage im Kontaktbereich: mind. 1,27 ?m
Kontaktierung: AWG 24-22 (solid)
Kabeldurchmesser: 5 - 9 mm
Anschlussklasse: IP20
Strombelastbarkeit bei 50 °C: mind. 1,25 A

Einsatz in trockenen oder feuchten Räumen ohne
Betauung.
Temperaturbereich bei Lagerung: -40 bis +70 °C
Temperaturbereich bei Betrieb: -10 bis +60 °C

Hersteller / Typ:
'

....................................................'
vom Bieter einzutragen
Menge: 2272,000 St

**03.02.0040 Keystone Modulaufnahme, für 2 Module, UP-Montage, unbestückt**
Keystone Modulaufnahme, für 2 Module, unbestückt.
Snap-In Rahmenset, zur Aufnahme von Keystone Modulen,
inklusive notwendiger Geräteeinbaudose.

Aufbau:
Tragring, Schrägauslass 45°, Zentralplatte für 2
Module, Beschriftungsfeld, Anschlussmöglichkeit für
Potentialausgleich mittels Kabelschuh.

Eigenschaften, Masse und Gewichte:
Tragringmaterial: Zink-Druckguss
Material Zentralplatte: Kunststoff
Farbe Zentralplatte: weiß (RAL 9010)
Abmessung Zentralplatte BxH: 50x50 mm

Weitere Eigenschaften:
Zum Einbau im Brüstungskanal, AP-Gehäuse, UP-Dose oder
Bodentank. Die Modulaufnahme kann mit farblich gleichen
Abdeckrahmen von diversen Schalterprogrammherstellern
kombiniert werden.

Liefern, einbauen in BR-Kanal/Bodentank/AP-Gehäuse und
Einbau von aufgelegten Modulen, einschl. allem
systemgebundenen Zubehör.

Hersteller / Typ:
'

....................................................'
vom Bieter einzutragen
Menge: 568,000 St

**03.02.0050 Aufputz-Gehäuse für Keystone Modulaufnahme**
Aufputz-Gehäuse zur Aufnahme der 50 x 50mm
Zentralplatte
der Modulaufnahme in Verbindung mit Abdeckrahmen 80 x
80.

Farbe: weiß (RAL 9010).
Menge: 112,000 St

**03.02.0060 Abdeckrahmen für Keystone Modulaufnahme, 2-fach**
Aufbau:
Abdeckrahmen zur Aufnahme der 50 x 50 mm Zentralplatte

Weitere Eigenschaften:
Material: Kunststoff
Farbe: weiß (RAL 9010)
Abmessung Abdeckrahmen B=80 mm x H=80 mm

Liefern, einbauen in BR-Kanal/UP-Wandmontage/AP-Gehäuse
einschl. allem systemgebundenen Zubehör.

Hersteller / Typ:
'

....................................................'
vom Bieter einzutragen
Menge: 568,000 St

**03.02.0070 Datenkabel, Simplex Kat.7A (tiefgestellt)**
Datenkabel, Simplex 4 x 2 x 0,644, S/STP mit Geflecht-
und Paar-Folienschirm.
Mehrdienstefähiges, kompaktes, doppeltgeschirmtes
1500-MHz-AWG22-Gebäudeinnenkabel für universelle
strukturierte Gebäudeverkabelungen mit Geflecht- und
Paar-Folienschirm als 4 x 2 x AWG22/1 PiMF, das die
Anforderungen von Kat. 6A zum Aufbau von
Übertragungsstrecken der Klasse EA nach DIN 44312-5
sowie von Kat. 7 für die Klasse F gemäß ISO/IEC 11801
Ed. 3:2017 bzw. EN 50173-1:2018 deutlich übertrifft,
halogenfrei, flammwidrig und raucharm, in
Mischverlegung für Unterflur-Trassierung,
Leitungsführungskanal, Brüstungskanal, Kabeltrassen,
Rohre oder Sammelhalter in Abhängigkeit der
Gebäudegegebenheiten unter Beachtung der
Herstellervorgaben zur Kabelverlegung liefern und
verlegen.

Folgende Eigenschaftswerte sind vorgegeben und nach der
Verlegung durch Messung mit einem zugelassenen
TP-Zertifizierungs-Messgerät nachzuweisen:
Max. Dämpfungswert bei 500 MHz: 42,8 dB
Min. PSNEXT-Wert bei 500 MHz: 61,9 dB

Weitere Kabeleigenschaften:
Low-Skew: kleiner 15 ns
Mantel: flammwidrig und halogenfrei LSZH
Brandverhalten: gemäß EN 13501-6: B2ca, s1, d1, a1
Brandfortleitung: gemäß IEC 60332-3 C Cat. C
Farbe: Lila oder Gelb
Isolationswiderstand: mind. 5 GOhm pro km
Außendurchmesser: 7,5 mm nominal, Simplex
Impedanz: 100 Ohm ± 15 % / > 1 MHz
Betriebskapazität: 44 - 46 nF pro km
Transferimpedanz: max. 5 mOhm pro m / 10 MHz
Brandlast: kleiner als 0,6 MJ pro m gemäß IEC 60332-3
NVP: 0,75 - 0,80 x c
Biegeradius: 4 x Kabeldurchmesser verlegt
8 x Kabeldurchmesser bei Installation gemäß EN 50174

Achtung: Mit dem Angebot muss ein Datenblatt des Kabels
eingereicht werden. Die Eigenschaften müssen
herstellerunabhängig bestätigt worden sein
(Zertifikat). Vor Ausführung ist das Kabel zu bemustern
und zur Freigabe vorzulegen. Der Nachweis des Links hat
vor Ausführung zu erfolgen. Der NVP-Wert ist per
Messung in Anwesenheit der Bauherrschaft zu bestätigen.
Dies ist bei der Preisgestaltung zu berücksichtigen.
Die Muster-Länge für die NVP-Messung ist mit 50 m
vorgegeben.

Hersteller / Typ:
'

....................................................'
vom Bieter einzutragen
Menge: 55665,000 m

**03.02.0080 Patchkabel RJ-45/RJ-45, vierpaarig Kat. 6A, S/FTP, LSFROH, bis 3m**
Patchkabel RJ-45/RJ-45, vierpaarig Kat. 6A, S/FTP,
LSFROH, Länge passend zur Schrankgröße 0,5 bis 3 m.

Aufbau und Konfektion:
Kabel S/FTP flexibel, 4 × 2 × 0,14 mm² (AWG 26/7)
Beidseitig konfektioniert mit RJ45-Steckern nach Kat.
6A ISO (500 MHz)
Komponentennorm IEC EN 60603-7-51, RJ45 geschirmt
360° Schirmkontaktierung
Knickschutzfunktion gemäß ANSI/TIA 568-E
Klinke mehrmals überdehnbar

Normen / Leistung:
Kategorie 6A IEC 60603-7-1 bis -5
Erfüllt Kat. 6A bzw. Klasse EA nach ISO/IEC 11801
Ed.3:2017 und EN 50173-1:2018
Geeignet für 10GBaseT gemäß IEEE 802.3an bis 500 MHz
und 100 m
Aufbau von Übertragungskanälen der Klasse EA mit bis zu
4 Steckverbindungen

Brandverhalten und Umwelt:
Raucharm nach IEC 61034
Flammwidrig nach IEC 60332-3C
Halogenfrei nach IEC 60754-1
Brandverhalten gemäß EN 13501-6: B2ca, s1, d1, a1
Halogenfrei und schwermetallfrei nach EU-Richtlinien
RoHS und WEEE

Ausführung:
Farbe: grau oder Standardfarben nach Vorgabe
Lieferlängen 0,5 bis 3 m, passend zur Schrankgröße

Achtung: Vor Lieferung sind die Farben und die Längen
gesondert abzustimmen. Die Schränke sind nur nach
gesonderter Vorgabe auszustatten.

Nur liefern und mit Lieferbestätigung (wird für Aufmaß
akzeptiert) an den Nutzer übergeben. Installation ist
Sache des Nutzers.

Angebotenes Fabrikat/Typ:
'

....................................................'
Menge: 636,000 St

**03.02.0090 Anschluss- und Verbindungsleitung JY(ST)Y ST III Bd 4 x 2 x 0,6**
Anschluss- und Verbindungsleitung JY(ST)Y ST III Bd 4 x
2 x 0,6 mm für die Übertragung analoger und digitaler
Signale bis 16 MHz.

Aufbau:
zu Sternvierern verseilten Adern
Kupferleiter, blank, eindrähtig
Aderisolation aus Kunststoff
Aderumwicklung mit Kunststoff-Folie
Gesamtschirm aus kunststoffkaschierter Aluminiumfolie
mit Beidraht (Ø 0,6 mm)
Außenmantel halogenfrei, grau

Prüfspannung:
Ader/Ader: 800 Volt (50 Hz/1 min.)
Ader/Schirm: 2.000 Volt (50 Hz/1 min.)

Normen:
In Anlehnung an DIN VDE 0815 und 0816

Technische Daten:
Betriebsspitzenspannung Uo/U [V]: 300
Temperaturbereich, bewegt: -5 °C bis +50 °C
Temperaturbereich, fest verlegt: -30 °C bis +70 °C
Brandverhalten: gemäß EN 13501-6 B2ca, s1, d1, a1
Leiterwiderstand max. [Ohm/km]: 130
Isolationswiderstand mind. [GOhm/km]: 5
Wellenwiderstand 1-100 MHz [Ohm] ±15 %: 100
Betriebskapazität nom. [nF]: max. 52
Wellendämpfung 1,0 MHz [dB/100 m]: 35
Wellendämpfung 4,0 MHz [dB/100 m]: 55
Wellendämpfung 10,0 MHz [dB/100 m]: 73
Wellendämpfung 16,0 MHz [dB/100 m]: 86
Nebennahsprechdämpfung 1,0 MHz [dB]: 30
Nebennahsprechdämpfung 10,0 MHz [dB]: 30
Paarzahl und Nenndurchmesser: 4 x 2 x 0,6 mm
Außendurchmesser: 6,8 mm - 7,0 mm

Hersteller / Typ:
'

....................................................'
vom Bieter einzutragen
Menge: 450,000 m

**03.02.0100 Lautsprecherkabel NYFAZ 2 x 2,5 mm²**
Lautsprecherkabel NYFAZ 2 x 2,5 mm² zur Verlegung in
Kanälen,
Rohren oder auf Trassen, zur Verwendung innerhalb von
Gebäuden.

Lautsprecherkabel transparent, Typ: NYFAZ 2 x 2,5 mm²,
Adern gekennzeichnet für +/- Zuordnung,
Kabelquerschnitt 2 x 2,5 mm² 2 adrig - 100 % OFC Kupfer
Brandverhalten: gemäß EN 13501-6 B2ca, s1, d1, a1

Liefern und einziehen bzw. verlegen in vorhandene Rohre
oder auf vorhandenen Trassen.

Hersteller / Typ:
'

....................................................'
vom Bieter einzutragen
Menge: 110,000 m

*Hinweis*
Datennetz LWL

Siehe Hinweis zum Datennetz TP!

**03.02.0110 19"- Spleissbox 1 HE ausziehbar incl. Kabelabfang für SM 24 Fasern Breakout - LC**
19"-Spleissbox 1 HE, ausziehbar, inkl. Kabelabfang für
Singlemode 24 Fasern Breakout - LC. Spleiß- und
Rangierbox für die Montage von
Minibreakout-Glasfaserkabeln.

Mechanische Ausführung:
Einbautiefe: 230 mm
3-stufig ausziehbar, stufenlos tiefenverstellbar 0 bis
55 mm
Untere Ebene zur Ablage der Kabelreserve

Kupplungen:
12 LC-Duplex-APC-Kupplungen, Farbe grün, vormontiert
und vorbereitet
Qualifiziert nach IEC 61753-1 Kategorie U, mindestens
500 Steckzyklen
Delta Einfügedämpfung ? 0,2 dB nach IEC 61300-3-4
Ferrulen aus Zirkonia-Keramik
Halbtransparente Staubschutzkappe zum Durchleuchten der
Fasern mittels Rotlichtquelle
Laserschutzklappe aus Metall
Einhaltung DIN EN 60825 sowie Laserschutzgesetz in
aktueller Fassung (12/2025)

Rangierführung:
LWL-Rangierführungswanne 75 mm Tiefe, für horizontale
Überführung der Rangierkabel
Inkl. Klettbänder zur Fixierung der Rangierkabel
Montage auf gleicher Höheneinheit vor dem Rack

Zubehör / Beschriftung:
Aufgedruckte Portbezeichnungen
Spleißkassette mit Spleißkamm und Spleißschutz
Blindabdeckungen inklusive Beschriftung

Liefern und betriebsfertig im Serverschrank montieren.

Hersteller / Typ:
'

....................................................'
vom Bieter einzutragen
Menge: 14,000 St

**03.02.0120 LWL-Bündeladerkabel, 24 Fasern 9/125 µm (OS2)**
LWL-Bündeladerkabel, 24 Fasern 9/125 µm (OS2).

Längswasserdichtes Lichtwellenleiterkabel (LWL) für
Innen- und Außenanwendung mit nichtmetallischem
Nagetierschutz, zur Verlegung auf bzw. in vorhandenen
Trassen, Steigern oder Unterflursystemen.
Systemkabel in Bündeladerbauweise mit erhöhtem Nagetier
und Längswasserschutz als I/A-DQ(ZN)BH 2 x 12E9/125 µm.

Folgende Eigenschaften müssen mindestens erfüllt
werden:
Raucharm nach IEC 61034 und halogenfrei (LSOH)
Flammwidrigkeit nach IEC 60332-1 und nicht korrosiv
nach IEC 60754-2 (FRNC) sowie DIN VDE 0472 Teil 813
Nichtmetallischer Nagetierschutz
Längswasserdichtheit nach IEC 60794-1-F5
Mikrobenbeständigkeit, d. h. Möglichkeit zur direkten
Erdverlegung
Temperaturbereich bei Verlegung und Montage: -5 °C bis
+50 °C
Temperaturbereich für Betrieb: -30 °C bis +70 °C
Zugfestigkeit: größer als 3000 Newton dauerhaft
Farbcode nach Telcordia
Dämpfung bei 1310 nm: kleiner als 0,40 dB/km
Dämpfung bei 1550 nm: kleiner als 0,25 dB/km

Für Singlemode-Anwendungen geeignet.

Achtung: Mit dem Angebot muss ein Datenblatt des Kabels
eingereicht werden. Die Eigenschaften müssen
herstellerunabhängig bestätigt worden sein
(Zertifikat). Vor Ausführung ist das Kabel zu bemustern
und zur Freigabe vorzulegen.

Hinweis: Die Längen der Einzelkabelstücke wurden
überschlägig abgeschätzt. Der Auftragnehmer muss die
Längen vor Bestellung auf eigene Verantwortung selbst
bestimmen. Dies ist in die Einzelpreise mit
einzurechnen.

Liefern und verlegen.

Hersteller / Typ:
'

....................................................'
vom Bieter einzutragen
Menge: 313,000 m

**03.02.0130 Thermisches Spleißen LWL-Einzelfaser - Singlemode**
Thermisches Spleißen LWL, 9/125 µm Diffusionsspleiß,
Spleißschutzhüllen gecrimpt.

Herstellen einer Spleißverbindung mit einer maximalen
Dämpfung von 0,1 dB für eine
LWL-Singlemode-Einzelfaser.

Folgende Arbeiten sind auszuführen:
Trennen der vorhandenen Pigtails von der
Bündeladerfaser
Vorbereiten der beiden Fasern zum Spleißen inklusive
Bestücken mit Faserschutz
Herstellen der Spleißverbindung als Diffusionsspleiß
Fachgerechtes Verlegen der beiden Fasern in der
Spleißkassette mit Spleißschutz
Menge: 336,000 St

**03.02.0140 Patchkabel Duplex LWL-LC/LC, 9/125, bis zu 3 m**
Patchkabel Duplex LWL-LC/LC, 9/125, bis zu 3 m.
LWL-DUPLEX-Patchkabel, beidseitig konfektioniert mit
LC-Duplex-APC-Steckern, I-VH 2 x 1 E9/125 µm (OS/2,
Grade C/1), Ferrulen aus Zirkonia (Keramik), Farbe nach
Vorgabe bzw. Abstimmung. Liefern und nach Vorgabe
verschalten der LWL-Panel.

Achtung: Vor Lieferung sind die Farben und die Längen
gesondert abzustimmen. Die Bauherrschaft behält sich
vor, die konkrete Anzahl Patchkabel noch zu
präzisieren.

Nur liefern und mit Lieferbestätigung (wird für Aufmaß
akzeptiert) an den Nutzer übergeben. Installation ist
Sache des Nutzers.

Angebotenes Fabrikat/Typ:
'

....................................................'
Menge: 14,000 St

### 04 Lüftung und Klimatisierung KG 430

*Hinweis*
Für die Klimatisierung wird ein Wartungsvertag mit der
Errichterfirma abgeschlossen. Für den Fall, dass diese
Leistungen an einen Nachauftragnehmer vergeben wird,
wird der Wartungsvertrag mit diesem NAN abgeschlossen.
Dieser Umstand ist bei der Unterbeauftragung zu
berücksichtigen. In diesen Fall ist ein
Unterauftragnehmer mit dem Angebot zu benennen.

#### 04.01 Klimasplittgeräte Innen- und Außeneinheiten

**04.01.0010 Klima-Rückkühlgerät (Außeneinheit)**
Klima-Rückkühlgerät (Außeneinheit)

luftgekühlte Verdichter-Wärmetauscher-Einheit in
Wärmepumpenausführung
Kühlbetrieb für die Kombination mit einem Innengerät
als Single-Split-System Das Außengerät als
Einzel-Außengerät kann regelungstechnisch mit weiteren
Außengeräten gleicher bzw. kompatibler Baureihen
verbunden werden, die dann gemeinsam als Teil einer
lokalen Gruppe oder eines zentralen Regelungssystem
gesteuert werden.

Kompaktes Gerät in wetterfester Ausführung.
Gehäusekonstruktion aus selbsttragenden Rahmen und
Wandplatten aus feuerverzinktem, grundiertem und
pulverlackiertem Stahlblech. Stabiler Grundrahmen für
eine einfache Montage, für Innen- und Außenaufstellung
auf Dachfundament (weiter unten im LV beschrieben).

Herausragende Leistung und hohe Energieeffizienz auch
bei extremen Außentemperaturen und Kühlbetrieb.
Kühlbetrieb bei Außentemperaturen bis +48 °C (bei
Begrenzung der Leitungslänge auf 30 m)

Kältekreislauf für Kältemittel mit geringem
Treibhauspotenzial optimiert und im Wesentlichen
bestehend aus: Verdichter, elektronischem
Expansionsventil, Verdampfer bzw. Verflüssiger,
Kältemittelsammler, Filter, Ölabscheider, den
entsprechenden Regel- und Sicherheitseinrichtungen,
Absperrventilen für Saug- und Flüssigkeitsleitung,
Serviceanschlüssen mit Schraderventilen. Kältekreislauf
ist bei Auslieferung evakuiert und mit der
Kältemittel-Erstbefüllung versehen.

ACHTUNG: Das verwendete Kältemittel muss den
Richtlinien und Normen für einen Betrieb über das Jahr
2030 entsprechen (R1234yf, R32, R290 u.ä.). Nicht mehr
regel- und normkonforme Kältemittel (R22 u.ä.) sind
ausgeschlossen.

Ein drehzahlgeregelter
DC-Inverter-Doppel-Rollkolbenverdichter, optimiert für
Kältemittel R32. Schwingungs- und schallgedämpft sowie
komplett mit Kurbelwannenheizung. Zur präzisen
Steuerung überwacht das System ununterbrochen die
Gebäudelast und passt die Verdichterdrehzahl an die
aktuellen Bedingungen an.

Hochleistungs-Wärmeübertrager aus Kupferrohr und
Aluminiumlamellen mit spezieller Profilierung und
widerstandsfähigem Oberflächenschutz, für eine hohe
Beständigkeit auch bei ungünstigen
Umgebungsbedingungen. Optimiert für den Einsatz des
Kältemittels R32.

Für R32 ausgelegtes mikroprozessorgesteuertes Hoch- und
Niederdruckventil für eine optimale Verdampferfüllung
bei präziser Überhitzungsregelung.

Zwei drehzahlgeregelte Axialventilatoren für einen
optimalen Druckverlauf im Wärmeübertrager mit hohem
Wirkungsgrad insbesondere bei niedrigen Drehzahlen.
Speziell geformter Ventilator samt Schutzgitter für
eine gleichförmige und geräuscharme Luftführung selbst
bei hohen Luftmengen.

Regelung
Kompatibel mit allen Einzel-Fernbedienungen, zentralen
Bedieneinheiten und den Smart-Cloud-Lösungen von
Panasonic für mehrere Standorte. Unter anderem
kompatibel mit den Panasonic CONEX-Fernbedienungen zur
Unterstützung aller IoT-Funktionen für Endanwender
sowie Installations- und Servicebetriebe einschließlich
intuitiver Bedienung der Geräte mit Apps per WLAN,
detaillierter Betriebseinstellungen, detaillierter
Wartungseinstellungen und einem Diagnose-Tool zur
Fehlerbehebung.

Elektrische Anschlüsse
Dreiphasige Spannungsversorgung des Außengeräts und
dreiadrige Verbindungsleitung zum Innengerät als
Netzanschluss- und Kommunikationsleitung für den
erleichterten Austausch von Altsystemen mit dreiadrigen
Leitungen.

Konformität mit EU-Richtlinien
Das Gerät entspricht den einschlägigen EU-Richtlinien
und Normen.

Technische Daten
- Nennkälteleistung: 3,5,kW
- Spannungsversorgung V: 400
- Betriebsstrom
Kühlen (Normal) A: 5,30
Heizen (Normal) A: 6,10
- Luftmenge Kühlen / Heizen m³/h: 7.500/6.720
- Schalldruckpegel (hoch) Kühlen / Heizen dB(A):53/53
- Schallleistungspegel (hoch) Kühlen / Heizen dB(A):
70/70
- Abmessungen H x B x Tmm: 1.416x940x340
- Nettogewicht kg: 98
Leitungsdurchmesser:
- Flüssigkeitsleitung mm (Zoll): 9,52 (3/8)
- Sauggasleitung mm (Zoll): 15,88 (5/8)
- Leitungslänge (min.  max.) m: 5 / 85
- Höhenunterschied IG/AG (max.) (AG niedriger / höher)
m: 15 / 30
- Vorgefüllte Leitungslänge m: 30
- Zus. Kältemittelfüllmenge g/m:45
- Vorgefüllte Kältemittelmenge (R32) / CO2-Äquivalent
kg/ t: 3,05/2,06
- Außentemperatur-Grenzwerte (min / max.)
Kühlen °C: -20/ +48
Heizen °C: -20/ +24

Hersteller / Typ:
'

....................................................'
vom Bieter einzutragen
Menge: 3,000 St

**04.01.0020 Umluftkühlgerät in IT-Räumen**
Umluftkühlgerät (Inneneinheit)
in IT-Räumen

kompaktes und flaches  Design, verzinktes Stahlblech,
mit schall- und wärmedämmendem Material ausgekleidet.

Zentrifugallüfter, direkt durch einen elektronisch
gesteuerten DC-Inverter-Motor angetrieben, für
geräuscharmen Betrieb. Der externe statische Druck und
der Luftdurchsatz können entweder manuell über die
Fernbedienung oder automatisch bis zu 150 Pa
eingestellt werden. Speziell entwickelt für
Anwendungen, die feste, starre Kanäle erfordern.

Die Luftauslasstemperatur wird standardmäßig überwacht,
um Kälteeinbrüche zu vermeiden und eine präzise
Regelung der Raumtemperatur zu gewährleisten. Manuelle
oder in Abhängigkeit von der Raumtemperatur
automatische Luftmengen-Regulierung. Lufteinlass über
einen Kanalanschluss auf der Saugseite. Integrierter
abnehmbarer, waschbarer Filter und externer
Elektroschaltkasten, der zur einfachen Wartung von der
Seite des Gerätes aus zugänglich ist.

Wärmetauscher aus Kupferleitungen mit aufgepressten
Aluminium-Lamellen, Kondensatablaufsystem mit
eingebauter DC-Motor-Kondensatpumpe (Förderhöhe ab
Entleerungsöffnung 785 mm) und
Sicherheitsschwimmerschalter.

Mikroprozessorsteuerung für folgende Funktionen:
PID-Regelung der Expansionsventile im Außengerät zur
Anpassung der Kältemittelmenge in Abhängigkeit der
Anzeigen des Raumtemperaturfühlers sowie der
Temperaturfühler am Eingang und Milltel-Wendel des
Wärmetauschers
Selbstdiagnose-System mit Memory-Funktion
Lüftersteuerung
Anzeige aller Serviceparameter
Freie Programmierung des EEPROM-Geräts

Externe Vernetzung:
Drahtlose (infrarot), verdrahtete oder vereinfachte
Fernbedienung
P-Link-Bussystem für zentrale Systemsteuerung,
intelligente Steuerung und zentrale GLT-Anbindung.
Komfortable Cloud-WLAN-Steuerung
Lokale Eins-zu-Eins-GLT-Schnittstelle

Eingänge und Ausgänge an Geräteplatine:
EIN/AUS
Fernbedienung untersagt
Thermostat AUS auf verbindlicher Basis
(Leistungssteuerung)
 Betriebssignal
Alarmsignal
Externer Lüfter Ein / Aus
Lüftersignal
Heizbetrieb-Signal
Kühlbetrieb-Signal
Thermostatmeldung
Abtausignal

Erfüllt Richtlinien
Ökodesign-Richtlinie  2009/125/EG
Maschinenrichtlinie  2006/42/EG
EMV-Richtlinie  2014/30/EU
RoHS-2-Richtlinie  2011/65/EU

Spezifikationen
- Kühlleistung Nominal kW: 7,10
- Heizleistung Nominal kW:8,00
- Externer statischer Druck Nominal Pa: 70(10-150)
- Luftvolumen Hi/ Med/ Lo m³/min: 21,0/19,0/15,0
- Schalldruckpegel Hi/ Med/ Lo dB(A): 35/32/26
- Abmessung H/B/T mm: 290/1000/700
- Nettogewicht kg: 33
- Rohrleitungen Flüssigkeit Zoll (mm): 3/8(9,52), Gas
Zoll (mm): 5/8(15,88)
- Förderhöhe Kondensatpumpe mm: 500 ab Kondensatstutzen

inkl. Fernbedienung

Hersteller / Typ:
'

....................................................'
vom Bieter einzutragen
Menge: 3,000 St

**04.01.0030 Verrohrung Gesamtanlage**
Verrohrung der Anlage mittels Kältemittelleitung nach
geltendem Stand der
Technik, aus Kupferrohr in Kühlgeräte-Qualität,
gefertigt nach DIN 8905 / 59753.

Alle Lötstellen unter Schutzgas (Formiergas 80/20 oder
getrocknetem Stickstoff) mit geeignetem Lot ausgeführt,
in geeigneten Rohrträgern befestigt.

Die Längenausdehnung der  Kältemittelgasleitungen
(Saugleitung im Kühlbetrieb, Heißgasleitung im
Heizbetrieb) muss berücksichtigt werden. Ausreichend
gegen Wärmestrahlung und Taupunktunterschreitung
isoliert, Gasleitung zusätzlich durchgängig
wasserdampfdiffusionsdicht isoliert Inkl. aller
erforderlichen Fittings und Befestigungsmaterialien
sowie unter Verwendung der vorgeschriebenen Y-
Kältemittelverteiler

Dimensionen
Flüssigkeitsleitung: 3/8" x 0,8 mm / 9,52 mm x 0,8 mm
Sauggasleitung: 5/8" x 0,8 mm / 15,88 mm x 0,8 mm
min. Isolierstärke:  9 mm
Im Außenbereich mit Aluminium verblecht für UV- Schutz
Menge: 75,000 m

**04.01.0040 Kondensatabführung**
Kondensatleitung aus HT-Safe Kunststoffrohr PP-H
einschl. Form- u. Verbindungsstücke,
Rohrbefestigungen körperschallgedämmt, DIN 4109, mit
geeigneten, bauaufsichtlich zugelassenen Dübeln.
einschl. Dichtungsmaterial.
DN 32 x 2mm

Einbindung in bauseitige Abflussleitung über
Trichtersiphon mit Rückstaudoppelverschluss
Menge: 25,000 m

**04.01.0050 Fundamente Außeneinheiten, Außenverrohrung**
Erstellung der Fundamente zur Aufstellung der
Außeneinheiten,
Verlegung Kältemittelrohrleitungen im Kunststoff-
Leerohr auf dem Dach.
Menge: 2,000 St

**04.01.0060 interne Verkabelung der Gesamtanlage**
Verlegung der Kommunikationsleitungen, Auflegen
Kommunikationsleitung und bauseitiger Zuleitung auf den
Innen und Auengeräten.
Herstellen und Auflegen Gruppenverkabelung.
Herstellen und Auflegen Verkabelung zu den
Fernbedienungen
Menge: 3,000 St

#### 04.02 Sonstiges

**04.02.0010 Dichte- und Funktionsprüfung**
Dichte- und Funktionsprüfung
der Gesamtanlage und ausführliche Einweisung in den
Betrieb mit den Betreibern der Anlage.
Sowohl über die Dichte und Funktionsprüfung als auch
die Einweisung in den Betrieb wird ein Protokoll für
die Projektdokumentation angefertigt.
Menge: 1,000 PSCH

**04.02.0020 Übergabe an den Betreiber**
Übergabe an den Betreiber

Die Übergabe an den Betreiber ist als Gefahrenübergang
über den Betrieb der Anlage zu verstehen. Gleichzeitig
beginnt die Gewährleistung nach VOB.
Menge: 1,000 PSCH

### 05 Allgemeine Leistungen

#### 05.01 Messungen und Dokumentation

**05.01.0010 ESD-Messung ableitfähiger Fußbodenbelag**
ESD-Messung ableitfähiger Fußbodenbelag
Normgerechte Messung nach DIN EN 1081. Anfertigen eines
Messprotokolls als Anlage zur Projektdokumentation.

Der Messaufbau ist vor der Durchführung zur Bemusterung
vorzustellen. Die Kosten sind adäquat zur Fläche des
ausgeschriebenen FB-Belages zu ermitteln.
Menge: 3,000 St

*Hinweis*
Hinweis zu Messungen LWL und TP

Die Dokumentation der Messung ist im PDF-Format auf
Datenträger graphisch und tabellarisch zu erstellen.
Gleichfalls sind die Messrohdaten auf dem Datenträger
zu hinterlegen. Eine geeignete Lesesoftware ist
beizufügen.

Aus jeder Messung muss hervorgehen: (Werte treffen
Teilweise für LWL und TP zu)
Prüfer, Datum und Uhrzeit
Software- und Geräte Release
ID der Strecke (lt. Bezeichnungsvorschrift des Nutzers)
Länge in Metern für alle Paare / Fasern
Verdrahtung (alle Paare und Schirm)
Verwendeter NVP Wert / Signallaufzeit
Laufzeitunterschiede zwischen den Paaren /Fasern
Schleifenwiderstand, Impedanz
niedrigster NEXT-Wert im Frequenzbereich 100 kHz bis
600 MHz für alle Paarkombinationen
niedrigster PS Next -Wert im Frequenzbereich 100 kHz
bis 600 MHz für alle Paarkombinationen
niedrigster Längs-Dämpfungswert im Frequenzbereich 100
kHz bis 600 MHz für alle Paare
Rückflussdämpfung im Bereich 1 MHz - 600 MHz
niedrigster ACR-Wert bei höchster Frequenz für alle
Paare einzeln dargestellt für Local und Remote.
niedrigster PSACR -Wert bei höchster Frequenz für alle
Paare einzeln dargestellt für Local und Remote
Elfext
PSElfext
Rückflussdämpfung
Dämpfung
OTDR- und Transmissionsmessungen LWL in den optischen
Fenstern gemäß Faserart (MM/SM)

Die Messung unterliegt der Bemusterung. Vor der ersten
Messung ist der Messaufbau und das Verfahren sowie eine
Referenzstecke mit mechanischer Längenermittlung bei
der Bauüberwachung vorzustellen. Die Messung wird durch
die BÜ freigegeben.

**05.01.0020 Abnahmemessung einer TP-Kabelstrecke**
Messung einer TP-Kabelstrecke mit dem protokollarischen
Nachweis folgender Parameter vom Patchfeld zum
Patchfeld bzw. vom Patchfeld zur Datenanschlussdose

Abnahmemessung nach Cat. 6A (tiefgestellt) / Class EA
(tiefgestellt) für eine Übertragungsstrecke
(Channel-Link) nach aktuellem Standard EN 50173 Channel
Class EA (tiefgestellt).

Es sind ausschließlich zum System gehörige Patchkabel
von 2 m Länge für die Messung zu verwenden. Der
eingestellte NVP-Wert muss mit dem in der
Referenzmessung ermittelten Wert übereinstimmen.

Gemessen werden folgende Parameter:
Verdrahtung: Kurzschluss, Unterbrechung, Vertauschung,
falsche Paarzuordnung (Split Pairs)
Länge der Verkabelungsstrecke
Gleichstromwiderstand pro Paar
Laufzeit und Laufzeitdifferenz pro Paar (Delay, Delay
Skew)
Einfüge-Dämpfung/dB für alle Paare von 1 MHz bis 500
MHz
NEXT/dB (Near End Crosstalk) von 1 MHz bis 500 MHz
PS NEXT/dB (Power Sum Near End Crosstalk) von 1 MHz bis
500 MHz
ACR-F/dB (Attenuation to Far End Crosstalk Ratio) von 1
MHz bis 500 MHz
PS ACR-F/dB (Power Sum Attenuation to Far End Crosstalk
Ratio) von 1 MHz bis 500 MHz
ACR-N/dB (Attenuation to Near End Crosstalk Ratio) von
1 MHz bis 500 MHz
PS ACR-N/dB (Power Sum Attenuation to Near End
Crosstalk Ratio) von 1 MHz bis 500 MHz
RL/dB (Return Loss)
Messbereich: von 1 MHz bis 500 MHz.

Folgende Angaben müssen im Messprotokoll enthalten
sein:
Autotest
Kabelnummer
Projekt
Datum/Uhrzeit der Messung
Prüfer
Verwendetes Messgerät mit Serien-Nr.
Eingestellter Kabeltyp
Verkürzungsfaktor (NVP)
Verdrahtungsübersicht
Grafischer Messverlauf
Darstellung der Parameter bezogen auf Grenzwert
Autotest-Zusammenfassung "PASS" oder "FAIL"
Erfüllte Netzwerk-Standards

Messprotokolle auf Datenträger und in DIN A4 pro
Messung in tabellarischer und grafischer Form.
Sichtsoftware für Messprotokolle.

Messgeräte - Fabrikat: '

....................................................'

Messgeräte - Typ: '

....................................................'
Menge: 1272,000 St

**05.01.0030 Abnahmemessung LWL-Faser Singlemode**
Reflexionsmessungen Singlemode-LWL-Faser mit Messung
der folgenden Parameter:
Reflexionsdämpfung
Stecker- und Streckendämpfung
Faserlänge

Die Messung ist an ausschließlich einer mit
Steckern/Pigtails versehenen Faser mit einem
protokollschreibenden OTDR-Messgerät in Hin- und
Rückrichtung durchzuführen.

Die Messung erfolgt mit Vor- und Nachlauffaser je
mindestens 100 m Länge.

Vor der Messung ist eine Referenzmessung zur
Bemusterung durchzuführen. Der Auftragnehmer hat dazu
mind. 2 Wochen vor Beginn der Messungen die
Messanordnung der Bauherrschaft vorzustellen. Es wird
gemeinsam eine Probemessung durchgeführt und das
erzeugte Messprotokoll wird durch den Auftragnehmer
erläutert. Erst nach Freigabe durch die Bauherrschaft
wird mit den Messungen begonnen.

Zu messende Wellenlängen: 1310 nm und 1550 nm mit
folgenden Maßgaben:
Pulsdauer je Messung: max. 3 ns
Messgenauigkeit: typisch 0,08 m
Messzeit: 1 Minute mit mind. 1000-facher Mittelung
Videomikroskopisches Foto beider Steckerstirnflächen

Die Messprotokolle und Fotos für jede Faser (4
Messungen, 2 Fotos) sind nach Kabelnummer geordnet auf
Datenträger zu speichern. Die Datenträger sind
unverwechselbar zu beschriften, mit einer stabilen
Hülle zu versehen und den Revisionsunterlagen
beizufügen.

Je Faser muss eine Messung die Messergebnisse bei den
o. g. Wellenlängen enthalten.

Die Protokollschriebe müssen folgende Angaben
enthalten:
Kabelweg (von ... nach ...)
Kabeltyp
Faserfarbe, Fasernummer, Fasertyp
Opt. Dämpfung einer Faser inkl. zweier
Steckverbindungen
Opt. Rückflussdämpfung
Laufzeitverzögerung
Faserlänge
Skalierungsfaktoren des Messgerätes
Länge der Vorlauffaser/Nachlauffaser (üblich: 100 m)
Wellenlänge
Impulsbreite
Brechungsindex
Messbereich
Cursor-Stellungen an den Steckermarken und
formatfüllende Abbildung der Messstrecke (ohne
Vor-/Nachlauf)

Geforderte Messgenauigkeit (Auflösung):
Faserlänge: zwischen 10 m und 1 km = 8 cm
Dämpfung: 0,1 dB
Reflexionen im Messaufbau sind strikt zu vermeiden

Das eingesetzte Messgerät muss einen Dynamikbereich von
mind. 40 dB besitzen und eine direkte grafische
Auswertung der Messergebnisse erlauben.

Hersteller / Typ Messgerät:
'

....................................................'

Datum der letzten Kalibrierung
'

....................................................'
Menge: 192,000 St

#### 05.02 Regie- und sonstige Leistungen

**05.02.0010 Baustelleneinrichtung**
Der Auftragnehmer kann im Rahmen der örtlichen
Möglichkeiten Material und Werkzeug lagern.
Aufenthaltsräume und Umkleiden sind nicht möglich.
Auf Verlagen sind andere als ursprünglich zugewiesene
Räume zu nutzen.

Auf dem Gelände des Erfüllungsortes stehen
eingeschränkt Parkmöglichkeiten zur Verfügung. Eine
Garantie für eine dauerhafte Parkfläche kann nicht
gegeben werden. Auf Verlangen ist der Parkplatz zu
räumen.

Die Leistung ist bestimmt für das Einrichten und Räumen
der Baustelle, Vorhalten der Baustelleneinrichtung für
sämtliche in der Leistungsbeschreibung aufgeführten
Leistungen.
Menge: 1,000 PSCH

**05.02.0020 Umleitungstafel für gesperrte Flure, versch. Standorte**
Im Rahmen der Sorgfalspflichten des Auftragnehmes
werden an verschiedenen Positionen Hinweise für zu
sperrende Verkehrswege einschließlich der jeweiligen
Umleitungen aufgestellt. Diese Positionen wechseln
laufend.

Die Aufsteller sind freistehend mit einer Midestfläche
von einseitig 0,25 m². Die Informationen auf den
Aufstellern sind durch den Auftagnehmer in DIN-A3
hochformat zu drucken und gesichert auf den Aufstellern
zu befestigen. Die Inhalte auf den Hinweisen sind mit
der Bauüberwachung abzustimmen bzw. werden durch diese
Vorgegeben. Der Aufdruck ist einfarbig.

Für jeden gesperrten Verkehrsweg sind zwei Aufsteller
(einer je Verkehrsrichtung) vorzusehen. Es sind
gleichzeitig höchstens drei Verkehrswege gesperrt. Die
Prämisse, dass jeder Schulbereich durch eine Umleitung
zu erreichen ist, muss eingehalten werden.

Aufwand für die Baustelle:
2 Gebäude mit je 4 Geschossetagen einschl. Keller. Jede
Etage hat zwei Flure / Halbflure. Ein Gebäude hat vor
den Gerichtssälen ein separates Foyer. Leistungen
finden im Wesentlichen in einem Gebäude statt.
Leistungen in den IT-Räumen finden partiell
gleichzeitig statt.
Menge: 1,000 PSCH

**05.02.0030 Mehraufwand sichern und rücken Möbel**
Mehraufwand sichern und rücken Möbel

Mehraufwand zum zeitweiligen sichern und verschieben
von Büro- und Klassenraummöbel - pauschal
für ca. 75 Räume, Leistungszeit je Raum ca. 20 Minuten
für zwei Arbeitskräfte einschl. Abdeckmaterial

Mehraufwand als Regieleistungen bei vorheriger
Abstimmung mit Bauüberwachung und Hausleitung vor Ort.
Menge: 1,000 PSCH

**05.02.0040 Werks- und Montageplanung**
Anfertigen und Aufstellen einer Werks- und
Montageplanung nach VOB.
Die WMP wird vor Beginn der Installation angefertigt
und ist der Bauleitung als maschinenlesbare Datei zur
Freigabe vorzulegen.
Im Wege der WMP wird durch den Auftragnehmer ein
Bauzeitplan (wochengenau) angefertigt, der mit der
Bauüberwachung und der Hausleitung (Nutzer) abgestimmt
wird.

Vor einer Freigabe werden keine WMP-relevanten
Leistungen ausgeführt.
Menge: 1,000 PSCH

**05.02.0050 Beschriftung aller Anlagenteile**
Beschriftung aller Anlagenteile, welche im Rahmen des
Projektes installiert wurden. Im Einzelnen sind das
- Datenverteiler und Gehäusebaugruppen
- Rangier-, Patch- und Verteilfelder
- aktive Netzwerkkomponenten
- Daten-Anschlusseinheiten
- Datenkabel an den Anschlüssen und zentralen
...Decken- und Wanddurchbrüchen
- Elektro-Verteilungen
- Stromkreise und Steckdosen

Die Beschriftung erfolgt dauerhaft, lichtstabil und
wischfest, säure- und lösemittelresistent und
mechanisch belastbar. Eine direkte Beschriftung auf
Gehäuse- oder Kabeloberflächen ist nicht ausreichend.
Idealerweise erfolgt die Beschriftung auf gravierten
Resopal-Schildern mit Schriftgröße mind. 4mm.

Art und Weise der Beschriftung wird vor der
Installation im Rahnen einer Bemusterung der
Bauüberwachung vorgestellt. Das Ergebnis wird
protokolliert.
Menge: 1,000 PSCH

*Hinweis*
Erstellung der Revisionsunterlagen und der
Dokumentation für die zuvor beschriebenen
Informationstechnischen Anlagen bzw. sämtlicher
elektrischer Anlagenteile in 3-facher Ausfertigung,
einschließlich der in den technischen Vorbemerkungen
aufgestellten Forderungen, Bedienungsanleitungen aller
Komponenten in deutscher Sprache, Installationspläne,
Systembilder, Belegungspläne, Prinzipschaltbilder,
Übersichtpläne, Gerätelisten, Beschaltungspläne,
Übergabebescheinigungen, Prüf- und Messprotokollen,
Wartungs- und Instandsetzungsunterlagen.

Die Revisionsunterlage ist je Exemplar in einem
gesonderten Ordner DIN A4 zu übergeben.

Die Dokumentation ist wie folgt zu aufzubauen:
Deckblatt (in Klarsichthülle)
Projektbezeichnung und Adresse
Gewerkebezeichnung
Name und Anschrift der ausführenden Firma
Name und Anschrift des Fachplaners
Gewährleistungsfristen

Inhaltsverzeichnis
1. Allgemeines
Abnahmeprotokoll
Schriftlicher Abnahmeantrag des AN
Protokoll Einweisung Bedienpersonal
Teilnehmerliste Bestandsabnahme
Teilnehmerliste Funktionsabnahme

2. Anlagenbeschreibung
Stichpunktartiges Beschreiben der Installationen

3. Schemata
Gesamtübersichtsschaltplan
Verteilerpläne
Übersichtsplan Datennetzverteilung
Netzwerkschema

4. Bescheinigungen
Bescheinigung über Einhaltung der VDE- und DIN-Normen
(Fachunternehmererklärung)
Bescheinigung nach VBG 4
Stückprüfprotokolle für Verteilungen und Schaltanlagen
(entfällt bei typgeprüften Anlagen)
Bauaufsichtliche Zulassungen und Zertifikate von
eingesetzten Brandschottsystemen mit den zugehörige
Übereinstimmungserklärungen sowie für
Kabelverlegesysteme mit Brandschutzanforderungen bzw.
Funktionserhalt
Werksabnahmeprotokolle

5. Messprotokolle
Prüfprotokoll für nachgerüstete elektr. Anlagen
(Schleifen- Isolationswiderstand, Fehlerstrom)
Erdungswiderstand gemäß VDE 0185
Sichtabnahmeprotokoll Fachbauleitung für alle nicht
mehr zugänglichen Installationsbereiche
(Zwischendecken, Schächte, Kabeltrassen)
Prüfprotokolle sämtlicher Leitungsmessungen (TP
/Kategorie 7 und LWL-mit OTDR- und Dämpfungsmessung)

6. Herstellerunterlagen
Herstellerprospekte (Kennzeichnung aller eingesetzten
Komponenten)
Gerätekartei (beinhaltet Fabrikatsliste und
Ersatzteilliste aller eingesetzten Komponenten)

7. Schaltschrankunterlagen
Funktionsbeschreibung für die Datenschränke
Patchplan (Exel) und Schrankaufbau (Ansicht)

8. Revisionspläne
Installationspläne M 1:50 mit Angabe aller
Betriebsmittel mit Stromkreisbezeichnungen
sämtliche Schemata der unter Pkt. 3 aufgeführten
Anlagen

komplett anfertigen und AG protokollarisch zur Abnahme
übergeben.

Zusätzliche Übergabe aller o.g. Unterlagen als Datei in
strukturierten Ordnern im PDF- und DWG- Format auf
gängigem Datenträger (CD-ROM/USB).

*Hinweis*
Der Aufwand zur Erstellung des 1.Exemplars der
Revisionsunterlagen, Zeichnungen, Prüfprotokolle sowie
die Durchführung und die Teilnahme an der VOB-Abnahme
sind als Nebenleistung gemäß VOB zu berücksichtigen und
werden nicht vergütet.

Der Mehraufwand zur Erstellung des geforderten 2. und
3.Exemplars der
Revisionsunterlagen, Zeichnungen, Prüfprotokolle sowie
eines CD-Datenträgers mit der Datenrücklage sämtlicher
Unterlagen ist an dieser Stelle zu kalkulieren.

Mindestens 10 AT vor der VOB-Abnahme ist ein
prüffähiges Exemplar der kompletten
Projektdokumentation (Revisionsunterlage) als PSF-Datei
bei der Bauüberwachung einzureichen. Ohne eine geprüfte
Dokumentation findet keine Abnahme, kein
Gefahrenübergang statt. Die Gewährleistungsfrist
beginnt in diesem Falle nicht. Details dazu regelt der
VOB-Vertrag.

**05.02.0060 Revisionsunterlagen - Mehraufwand 2. und 3. Exemplar**
Der Mehraufwand zur Erstellung des geforderten 2. und
3. Exemplars der Revisionsunterlagen, Zeichnungen,
Prüfprotokolle sowie eines CD-Datenträgers mit der
Datenrücklage sämtlicher Unterlagen ist an dieser
Stelle zu kalkulieren.

Der Aufwand zur Erstellung des 1. Exemplars der
Revisions- unterlagen, Zeichnungen, Prüfprotokolle ist
als Nebenleistung gemäß VOB zu berücksichtigen und wird
nicht vergütet.
Menge: 1,000 PSCH

*Hinweis*
Stundenlohnarbeiten und Regieleistungen werden auf
Antrag für nicht vorhersehbare Leistungen einschl.
tariflicher Zu- und Abschläge, sowie nach Genehmigung
durch die Bauherrschaft ausgeführt.

Leistungen werden auf Nachweis vergütet.

Nicht autorisiert ausgeführte Leistungen werden nicht
vergütet und laufen Gefahr auf Kosten des AN
zurückgebaut werden zu müssen.

**05.02.0070 Regieleistungen Meister/Techniker**
Leistungen für Meister oder Techniker mit hohem
Anspruch.

Siehe Hinweis zum Titel.
Menge: 20,000 h

**05.02.0080 Regieleistungen Facharbeiter/Gesellen**
Leistungen für Facharbeiter/Gesellen mit mittlerem
Anspruch.

Siehe Hinweis zum Titel.
Menge: 40,000 h

**05.02.0090 Regieleistungen Helfer/Auszubildende**
Leistungen für Helfer / Auszubildende mit niedrigem
Anspruch.

Siehe Hinweis zum Titel.
Menge: 60,000 h

USt %: 19,00
